# Erweiterung Heinrich-Böll-Schule Hattersheim
Angebotsaufforderung (GAEB DA XML 3.2, DA83)
Projekt: 107-HBS
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Nebenangebote zugelassen: ja
Vergabeart: Beschränkte Ausschreibung
Auftraggeber: Main-Taunus-Kreis, Der Kreisausschuss, Hochbau- und Liegenschaftsamt, Am Kreishaus 1-5, 65719 Hofheim am Taunus, Deutschland, Ansprechpartner Bock, Manuela
Erstellt mit: GXML Toolbox V3.3 R20230829, iTWO_64 V26.0.553, 07.09.2026

## Baubeschreibung Erweiterungsbau Heinricht-Böll-Schule Hattersheim
Baubeschreibung Erweiterungsbau Heinricht-Böll-Schule Hattersheim

BAU- UND NUTZUNGSBESCHREIBUNG
Die Heinrich-Böll-Schule ist mit einer Übergangsquote von ca. 75% Hauptaufnahmeschule für die Abgänger der Hattersheimer Grundschulen, insbesondere aus den Grundschulen der Kernstadt. Angesichts der Bevölkerungsentwicklung in der Kernstadt und der Notwendigkeit einer 3. Grundschule ist davon auszugehen, dass die Schule nach Bezug aller angekündigten Baugebiete zukünftig 9-zügig aufnehmen muss.

Daher soll die Schule um einen Trakt mit 18 Klassen erweitert werden, in dem die Jahrgangsstufen 5 + 6 unterrichtet werden. Der Neubau soll ebenfalls Raum für Veranstaltungen bieten, da ein solcher Mehrzweckraum zurzeit fehlt.

Das geplante Bauvorhaben liegt nicht im Geltungsbereich eines gültigen Bebauungsplans und ist ein Gebäude der Gebäudeklasse 5, Sonderbau.

Ziel der geplanten Erweiterung ist die Schaffung eines kompakten, möglichst nachhaltigen Baukörpers, der sich in die Bestandsbebauung einfügt und den zukünftigen Anforderungen gerecht wird.

Bei dem geplanten Neubau handelt es sich um einen 3-geschossigen Hybridbau mit einer Tragkonstruktion in Stahlbeton und in den Obergeschossen mit Außenwänden in Holztafelbauweise. Über dem 2. Obergeschoss befindet sich, zurückgesetzt auf ca. 200 m2 die Lüftungszentrale, ebenfalls in Massivbauweise. Unter den Sanitäranlagen im Erdgeschoss gibt es einen Kriechkeller mit einer lichten Höhe von ca. 1,62m, der über einen innenliegenden Schacht und integrierter Leiter zugänglich ist und die Wartung und Reparatur der Leitungen ermöglicht.

Die Fassade des Erdgeschosses ist gegenüber dem Obergeschoss ca. 50 cm eingerückt und mit Naturstein- oder alternativ mit Zementfaserplatten verkleidet.
Die Obergeschosse erhalten eine weiße Putzfassade. Fenster- und Türanlagen sind aus Alu/Holz, die Fenster der Obergeschosse haben Außenjalousien. Das Dach über dem 2. Obergeschoss bzw. über der Lüftungszentrale ist ein Flachdach (2°) mit Aluminium-Profiltafeln.

Die äußere Erschließung des Gebäudes erfolgt vom Schulhof aus über den überdachten Pausenhof mit ca. 130m2 in das Foyer. Von hier führen zwei Treppenhäuser in die Obergeschosse. Das nördliche Treppenhaus verfügt über einen Aufzug und gewährleistet so die Barrierefreiheit des Gebäudes.
Neben Technik-, Lager- und Sanitärräumen befinden sich im Erdgeschoss nebeneinander angeordnet größere Flächen für Seiteneinsteiger, Freiarbeit und Teamstation, deren Trennung durch mobile Trennwände erfolgt und somit Flexibilität für die Nutzung schafft. Bei vollständiger Öffnung der Fläche entsteht hier ein Mehrzweckraum von ca. 281m2.

In den beiden Obergeschossen befinden sich jeweils 9 Klassenräume pro Jahrgang mit mittiger Differenzierungsfläche.
Jeweils ein Klassenraum pro Geschoss erfüllt die Anforderungen „Klassenraum Plus" sowie „Akustik". Dieser Raum verfügt zum einen über eine Grundfläche von ca. 82m2, die die Schaffung von personalisierten Einzelarbeitsplätzen für jeden Schüler ermöglicht oder aber auch Ausgangspunkt für eine Kleingruppenbildung sein kann. Zum anderen verfügt dieser Klassenraum über einen erhöhten baulichen Schallschutz, der den Störgeräuschpegel von außen möglichst niedrig hält.

Die mittig im Gebäude liegende Differenzierungsfläche mit ca. 85m2 bietet den Schülern Platz für Kleingruppen- und Einzelarbeit. Aufgrund ihrer Lage zwischen notwendigen Fluren / Rettungswegen ist der Einbau von festem Mobiliar zur Raumbegrenzung brandschutztechnisch notwendig.
Als Ergänzung zu den offenen Differenzierungsflächen gibt es in beiden Obergeschossen jeweils einen geschlossenen ca. 14m2 großen Rückzugsbereich.

Das energetische Konzept des geplanten Neubaus strebt den Passivhausstandard an, der durch die kompakte Bauweise mit geringem Energieverlust, den Einbau entsprechender Heizungs- und Lüftungstechnik sowie die Nutzung von Sonnenenergie erreicht werden soll.

Vorgesehen ist die Anbindung an das vorhandene Blockheizkraftwerk der Schule. Das Gebäude erhält eine Fußbodenheizung, was niedrige Vorlaufzeiten und thermischen Komfort bedeutet.

Auf der gesamten Dachfläche wird eine Photovoltaikanlage mit Überschuss-Einspeisung ins Netz installiert.

Für die WC-Spülungen kommt Regenwasser zum Einsatz, das in einer Zisterne gesammelt wird.

## Gegenstand der Ausschreibung
Gegenstand der Ausschreibung

Gegenstand dieser Ausschreibung sind Tischler-Wandbekleidung-Einbau- und Sondermöbel im Objektbereich Schule. Insbesondere zu beachten sind die ATV VOB-B hier insbesondere die

DIN 18355 Tischlerarbeite
DIN 18357 Beschlagarbeiten

Es gelten die einschlägigen Gesetze-Normen und Richtlinien. Art und Umfang der Leistungen werden nachfolgend beschrieben

Die Arbeiten werden in einem Neubau in Massivbauweise, inkl.  nicht tragende Außenwände im 1. und 2. Obergeschoss in Holzrahmenbauweise, ausgeführt.

## ZTV Baustellenordnung
ZTV Baustellenordnung

Bei der Ausführung der Arbeiten sind die einschlägigen
Unfallverhütungsvorschriften zu beachten, insbesondere die BaustellV in ihrer aktuellen Fassung. Der AN hat alle zur Sicherung der Baustelle nach gesetzlichen und polizeilichen Vorschriften sowie Unfall-Verhütungsvorschriften erforderlichen oder sonstigen Maßnahmen ausschließlich unter eigener Verantwortung auszuführen und dies zu veranlassen. Er hat den AG und seine Erfüllungsgehilfen von allen Ansprüchen freizustellen, die von dritter Seite im Zusammenhang mit der
Ausführung seiner Leistung gegen diese erhoben werden.

Vom AG wird ein Sicherheits- und Gesundheitsschutzkoordinator (SiGeKo) für die Baumaßnahme eingesetzt, dessen Anweisungen und dessen SiGe-Plan ist Folge zu leisten.

Alle am Bau tätigen Fachbauleiter, Poliere und Vorarbeiter haben die Bauleitung unverzüglich zu unterrichten, wenn:

- ein Unternehmer im Hinblick auf die auf ihn übertragene
Verkehrssicherungspflicht nicht genügend sachkundig oder unzuverlässig erscheint,
- unzuverlässige oder organisatorisch lückenhafte Abstimmungen zwischen den auf der Baustelle tätigen Unternehmen bezüglich deren Verkehrssicherungspflichten untereinander erkennbar sind,
- besondere Gefahrenquellen ohne Sicherungen bzw. Regelungen bestehen,
- durch gewissenhafte Beobachtung Gefahrenquellen erkannt werden können und diese nicht sofort abgestellt werden.

Überwachen der Verkehrssicherungspflicht - bei jedem Rundgang über die Baustelle - einschließlich der Überwachung aller Unternehmer bezüglich der Einhaltung der technischen Regeln, der behördlichen Vorschriften und der Unfallverhütungsvorschriften.

Für die Dauer aller Leistungen hat jeder AN eines Gewerkes
einschließlich der notwendigerweise nachlaufenden Leistungen vor Beginn der Arbeiten einen Sicherheitsbeauftragten zu benennen, der ständig auf der Baustelle tätig ist. Ein Wechsel ist der BL des AG schriftlich mitzuteilen.

Vor Betriebspausen, Arbeitsruhen, o.ä. auf der Baustelle ist eine für die Zeit der Arbeitsunterbrechung oder -stilllegung ausreichende Bausicherheit zu schaffen, ggf. ist durch laufende Überwachung und jeweils rechtzeitige Durchführung aller notwendigen Maßnahmen die Bausicherheit ständig aufrechtzuerhalten.

Der AN hat die Ordnung auf seiner Arbeitsstelle und die Sicherheit seiner Beschäftigten zu gewährleisten. Unternehmer, deren Leistungen auf der Baustelle zeitlich und örtlich zusammentreffen, haben sich gemäß § 6 Abs. 2 der Unfallverhütungsvorschrift "Allgemeine Vorschriften" (VBG1)
mit den anderen abzustimmen, um eine gegenseitige Gefährdung und nach den Bestimmungen der betreffenden Landesbauordnung auch die Gefährdung Dritter zu vermeiden.

## ZTV Ausführungstermine
ZTV Ausführungstermine

Zu Ausführungsbeginn ist dem AG ein detaillierter Bauzeitenplan unter Berücksichtigung der Vertragstermine zu übergeben anhand dessen die Einhaltung der Vertragsfristen nachgewiesen und überwacht und die übergeordnete Koordinationstätigkeit der Bauleitung durchgeführt werden kann.

Vorgesehene, derzeit frühestmögliche Ausführungstermine (Grundlage: eine Woche hat 5 Arbeitstage,  in Hessen geltende gesetzliche Feiertage, letzte Dezember- und erste Januarwoche ist als arbeitsfreie Zeit zu Grunde gelegt):

Termine Innentüren Holz
siehe Termineaufstellung  EVM, Formblatt 214,
Besondere Vertragsbedingungen, Punkt 1

Der vom AN vorzulegende Bauablaufplan muss auf Grundlage  dieses Terminrahmens erstellt werden. Die vorgegebenen Anfangs- und Endtermine sind dabei verbindlich einzuhalten. Der AN hat in seinem Bauablaufplan ferner bauteil- und geschossweise Zwischentermine anzugeben. Insbesondere die Schnittstellen zu Folgegewerken wie Estricharbeiten, Bodenbelagsarbeiten, Trockenbauarbeiten und TGA-Gewerke müssen dargestellt werden. Die Zwischentermine werden nach Abstimmung mit dem AG Vertragstermine.

Die vorgesehenen Ausführunstermine werden Vertragstermine. Sollten sich diese bis Vertragsschluss ändern, so gelten entsprechend aktualisierte Vertragstermine.

Es können sich durch Umstände die der AN nicht zu vertreten hat Terminverschiebungen ergeben. Es gelten dann neue Fristen jeweils ab Abruf durch den AG mit Vorlaufzeiten gem. VOB-B.

## ZTV Teil A, B, C, D:
ZTV (zusätzliche technische Vertragsbedingungen) Teil A, B, C, D:

Hinweis Abkürzungen:

AG  = Auftraggeber
ARC  = Architekt
BE  = Baustelleneinrichtung
BH  = Bauherr
BOD  = Bodengutachter
HLS  = Heizung-Lüftung-Sanitär
LAN  = Landschaftsarchitekt
MSR  = Mess-Steuer-Regeltechnik
OÜ  = Objektüberwachung
PS  = Projektsteuerer
TGA  = Technische Gebäudeausrüstung

## A. Baustelleneinrichtung/Umlagekosten
A. Baustelleneinrichtung/Umlagekosten

Zsätzliche technische Vertragsbedingungen zur Baustelleneinrichtung und zur Bauabwicklung

A.1. BE-Flächen/Fahrzeuge:

Die für die Baustelleneinrichtung aller Gewerke zur Verfügung stehenden Flächen sind beiliegendem Übersichtsplan/BE-Planentwurf zu entnehmen.

A.2. BE-Plan:

Der AN hat spätestens 10 AT nach Auftragserteilung einen BE-Plan unter Berücksichtigung des BE-Planentwurfs des AG vorzulegen.

A.3. Baustelleneinrichtung:

Die im beiliegenden BE-Planentwurf ausgewiesenen BE-Flächen sowie Lade- Ablade- und Lagerbereiche befinden sich in ausreichender Größe auf dem Grundstück. Das Parken von Fahrzeugen innerhalb der BE-Flächen ist ausschließlich für den Zeitraum des Be- und Entladens sowie für Montagefahrzeuge mit Werkstattausstattung für die Dauer der Werkstattarbeit gestattet. Parkflächen für PKW, Mannschaftsbusse etc. stehen auf dem Grundstück bzw. im Bereich der BE grundsätzlich nicht zur Verfügung. Diesbezüglich wird auf die im öffentlichen Raum zur Verfügung stehenden Parkplatzfflächen verwiesen. Sollten nach Auffassung des AN BE-Flächen außerhalb des Grundstücks/ ausgewiesenen Baufelds erforderlich werden, so sind die dafür ggf. zu veranlassenden Maßnahmen in Eigenregie eigenverantwortlich und auf eigene Kosten vorzunehmen. Ein Vergütungsanspruch gegenüber dem AG besteht nicht.

Baustrom, Bauwasser und Sicherheitsbeleuchtung, siehe Punkt A 17.

Alle Gewerke:
Der Abbau von Hebezeugen und Gerüsten deren Verwendung auch für Folgegewerke vorgesehen ist,  ist von der ausführenden Firma eine Woche vor geplantem Abbaubeginn der Bauleitung zu melden und von dieser genehmigen zu lassen.

A.4. Übernachtung:

Die Übernachtung in den Unterkünften der Baustelleneinrichtung ist nicht gestattet.

A.5. Verkehrssicherung:

Das Aufstellen, Vorhalten und Beseitigen von Einrichtungen zur Sicherung des öffentlichen Verkehrs im Bereich der Zu- und Ausfahrten ausserhalb der Baustelle ist mit der Strassenverkehrsbehörde eigenverantwortlich abzustimmen. Im Bereich der Baustellenzufahrten herrscht ein reger Fugänger-  und Radfahrverkehr. Sicherheitsposten sind bei Ein- und Ausfahren bzw. rangieren ggfs. zu stellen.
Dem Auftragnehmer obliegt die Verkehrssicherungspflicht insoweit, daß durch seine Arbeiten geschaffene Gefahrenquellen Dritte nicht gefährden können.
Zustandsfeststellungen von Überfahrbereichen öffentlicher Wege sind vor Beginn und nach Beendigung der Maßnahme mit den zuständigen Behörden eigenverantwortlich abzustimmen und zu dokumentieren.

A.6. Materialtransportwege:

Zum Material- und Gerätetransport darf der AN nur die im BE-Plan ausgewiesenen Wege und Plätze benutzen. Zugangswege bzw. Gehweg und Straße sind bei Verschmutzung unverzüglich zu reinigen. Falls erforderlich, muß die Strassenreinigung mehrmals täglich vorgenommen werden.

A.7. Medienleitungen:

Sämtliche in Betrieb befindlichen Medienleitungen sind während der Baudurchführung zu erhalten. Die genaue Lage der vorhandenen Leitungen ist, soweit bekannt im Plan dargestellt. Werden bekannte Rohrleitungen und Kabel vom AN beschädigt, muss er für die Reparatur oder Erneuerung nebst aller damit in Verbindung stehenden Nebenarbeiten und Leistungen aufkommen.

A.8. Hebe-Förderzeuge

Der Einsatz sämtlicher notwendiger Hebe- und Förderzeuge ist in die Einheitspreise einzukalkulieren. Eine bauseitige Kranstellung ist nicht vorgesehen.

A.9. Öffentliche Flächen:

Durch den AN entstandene Mängel an Wegen und Straßen im Bereich der BE und deren Zufahrten müssen vom verursachenden  AN umgehend beseitigt werdenbzw. deren Beseitigung auf eigene Kosten veranlasst werden.

A.10. Gefahrübernahme BE:

Mit Abnahme der Baustellen-Sicherheitseinrichtungen geht die Gefahr nicht auf den AG über.

A.11. WC- und Sanitäranlagen:

werden für Personal des AN vom AG bereitgestellt.
(außer Rohbau, da Teil der Baustelleneinrichtung Gewerk Rohbau)

A 12. Bauschutt:

siehe VOB-B, Ergänzung:

Kommt der AN seiner Pflicht zur ständigen Bauschuttbeseitigung nicht nach, erfolgt die Bauschuttbeseitigung auf Anordnung der Bauleitung bauseits. Die in diesem Zusammenhnag entstehenden Kosten trägt der AN.
A 13. Lärmschutz:

Alle Lärmschutzmaßnahmen gem. einschlägiger Lärmschutzvorschriften wie insbesondere AVV Baulärm und BlmSchV sind Nebenleistungen. Der Auftragnehmer verpflichtet sich, den Auftraggeber von allen Ansprüchen Dritter freizuhalten, die sich aus der Nichteinhaltung der Lärmvorschriften ergeben. Der Auftragnehmer hat die Baustelle so einzurichten und zu unterhalten, daß entsprechend dem Stand der Technik nur geräuscharme Baumaschinen verwendet werden. Er ist verpflichtet, ständig seine Arbeitnehmer und Nachunternehmer anzuhalten, den Baulärm auf das unvermeidliche Mindestmaß zu beschränken. Die Ruhezeiten gem. Polizeiverordnung der Stadt Hattersheim sind: an allen Sonn- und Feiertagen durchgehend sowie an allen Werktagen von 20,00 Uhr bis 7,00 Uhr.

Abweichende, bzw. besondere Lärmschutzmaßnahmen, über zuvor beschriebne hinausgehende, sind entsprechend in den nachfolgenden Leistungsbeschreibungen/Leistungspositionen beschrieben/enthalten.

A 14. Bautüren:

Das eigenmächtige Einsetzen von Bautüren des AN in vorhandene Türöffnungen abweichend von der BE-Planung des AG ist nicht gestattet. Sollten durch trotzdem eingesetzte Bautüren andere Gewerke behindert werden, so läßt der Bauherr diese Türen durch Dritte auf Kosten des AN  entfernen.

A 16. Umlagekosten Bauwesenversicherung:

Der AG schließt eine Bauwesenversicherung ab. Dafür
werden dem AN 0,1% der Brutto-Abrechnungssumme
einbehalten. Es besteht ein Selbstbehalt in Höhe von
1.000,00 €/netto je Schadensfall/Schadensereignis.

A 17. Umlagekosten Baustom und Bauwasser:

Für Gewerk Rohbau:
Baustrom und Sicherheitsbeleuchtung für eigene Zwecke und der unter LV-Titel "allgemeine Baustelleneinrichtung" benötigte Strom ist im Rahmen der BE-Rohbau selbst zu veranlassen und die Kosten dafür zu tragen. Die Vorhaltezeit dauert bis zum Abschluss der Hauptarbeiten Rohbau gem. ZTV Ausführungstermine. Baustrom  und Sicherheitsbeleuchtung der Verkehrswege  im Gebäude und an den Hauseingängen wird bei Abschluss der Hauptarbeiten Rohbau parallel zum Rückbau durch Gewerk Elektro ersetzt.

Bauwasser für die Ausführung der Rohbauauarbeiten sowie Betreiben der Sanitäranlagen (Teil der BE-Rohbau) ist bis zum Abschluss der Hauptarbeiten Rohbau selbst zu veranlassen und die Anschluss/ Verbrauchskosten sind selbst zu tragen.

Baustrom für Gewerk Rohbau ist selbst zu veranlassen und die Anschluss/ Verbrauchskosten sind selbst zu tragen. Darin eingeschlossen sind ferner die Bürocontainer des AG ( ebenfalls Teil dieser Ausschreibung).
Nachweisliche Verbrauchskosten für die vom Gewerk Rohbau ggf. über die Hauptarbeiten Rohbau hinaus weiter vorgehaltenen Strom- und Wasserversorgungseinrichtungen werden dem Gewerk Rohbau nach Vorlage entsprechender Abrechnungsbelege vom AG erstattet. Grundlage dafür ist eine gemeinsame Zählerablesung zum entsprechend zu vereinbarendem Stichtag nach Abschluss der Hauptarbeiten Rohbau.

Für alle Gewerke außer Rohbau und Galabau:
Der AG stellt dem AN die für seine Leistung erforderliche Beheizung sowie Bauwasser und Baustrom zur Verfügung. Der AN vergütet dem AG hierfür einen Betrag in Höhe von 0,2 % für Bauwasser und 0,2 % für Baustrom, in Summe 0,4 % des Endbetrags der Schlussrechnung. Diese Vergütung wird spätestens bei der Schlussabrechnung in Abzug gebracht.

Sollten Material- und Unterkunftscontainer mit Baustellenstrom beheizt werden, so sind Zwischenzähler einzusetzten und die entstehenden Verbrauchskosten trägt der AN. Desgleichen gilt für Wasser- bzw. Warmwasserverbräuche von eventuell über die bauseitgen Sanitäranlagen hinaus eigenständig aufgestellte Sanitäranlagen.

## B. Bauabwicklung
B. Bauabwicklung

B.1. Unterlagen:

Der AN hat Anspruch auf unentgeltliche Überlassung von  Leistungsverzeichnis und Bauzeichnungen in digitaler Form per Mail oder Downloadlink bzw. über Zugang zu einem virtuellen Projektraum. Die Herausgabe von Papierunterlagen ist nicht vorgesehen

Ausführungsunterlagen oder rechnerische Nachweise, die der AN nach dem Vertrag zu erstellen oder zu beschaffen hat, bedürfen der Genehmigung des AG. Sie sind, soweit an entsprechender Stelle nicht abweichend angefordert 3-fach auf Papier und als Datei in allegemein lesbarem Format vorzulegen.
Verantwortung und Haftung des AN erfahren durch die Genehmigung des AG keinerlei Einschränkungen. Eine Mithaftung des AG für Planungsfehler des AN wird ausgeschlossen. Als Abrechnungsgrundlage gelten die Abrechnungs-und Architektenpläne, Veränderungen bzw.
Aufmaße vor Ort müssen in die Abrechnungspläne eingetragen werden.

B.2. Sonntagsarbeit:

Nacht-, Sonn- und Feiertagsarbeit dürfen (unbeschadet der sonst notwendigen privat- und öffentlich-rechtlichen Genehmigungen) nur mit Zustimmung des AG durchgeführt werden.

B.3. Leistungsunterbrechung:

Der Auftragnehmer hat keinen Anspruch auf eine ununterbrochene Ausführung seiner Leistung. Er hat insofern mit Unterbrechungen seiner Arbeiten im gewerkeüblichen Umfang bzw. nach Maßgabe des Bauzeitenplans bzw. ZTV Ausführungstermine zu rechnen.

B. 4. Tagwasser:

Der AN hat ohne besondere Vergütung Tagwasser sowie Schnee und Eis im Baustellenbereich (auch auf Gerüsten)  zu beseitigen, soweit dies für die Aufrechterhaltung des Baubetriebs und die Durchführung seiner eigenen Arbeiten erforderlich ist.

## C. Sonstiges
C. Sonstiges

C.1. Maßtoleranzen:

Die dem Rahmen der DIN 18202 entsprechende Messung und Bewertung und Einhaltung der Grundanforderungen von Maßtoleranzen sind vom AN anzuerkennen. Besondere Toleranzanforderungen ( erhöhte Anforderungen) sind in den LV-Positionen gesondert beschrieben.

C.2. Fabrikatangaben:

Bei allen Leistungsbeschreibungen sind die angefragten Erzeugnisse bzw. Fabrikate anzugeben.

C.3. Übergeordnete Vorschriften:

Es gilt die VOB Teil B/C in ihrer neuesten Fassung sowie alle im jeweiligen Zusammenhang gültigen DIN Vorschriften und technische Vorschriften. Die Arbeiten sind nach dem Stand der Technik auszuführen, die  "U V V Bauarbeiten" sowie die Maßgaben der Regierungspräsiedien bzw. des staatlichen Amts für Arbeitsschutz sind zu beachten.

C.4. Montage/Inbetriebnahme:

Für sämtliche Positionen gilt, insofern in den jeweiligen Leistungspositionen nicht ausdrücklich anders beschrieben: herstellen, liefern und montieren/inbetriebnehmen inkl.sämtlicher Befestigungsmittel und Nebenleistungen. Bei Rückbau: inkl. Beseitigung/Entsorgung. Es wird in diesem Zusammenhang ausdrücklich darauf hingewiesen, dass es sich um Werkleistungen handelt die grundsätzlich erst dann erreicht sind, wenn die Bauteile bestimmungsgemäß funktionieren.

C.5. Bautagebuch:

Abgabe der Bautagesberichte täglich bis 9.00 Uhr am Folgetag.

Von der ausführenden Firma sind arbeitstäglich Bautagesberichte mit einem Original und zwei Durchschlägen zu erstellen. Original und Durchschläge sind der Bauleitung am darauf folgenden Arbeitstag zu übergeben. Sie müssen alle Angaben enthalten, die für die Ausführung und Abrechnung von Bedeutung sein können. Die Form der Bautagesberichte nach Maßgabe des AG ist für das gesamte Bauvorhaben einheitlich. Die Kosten für die Formulare sind von den ausführenden Firmen zu tragen.

Einzutragen sind:
- Zahl und Qualifikation der auf der Baustelle anwesenden Arbeitskräfte
- Beginn und Ende der regelmäßigen Arbeitszeit
- Zahl und Art der eingesetzten Großgeräte
- Zu- und Abgang von Hauptbaustoffen und Großgeräten
- Art und Umfang sowie Ort der geleisteten Arbeiten mit den wesentlichen Angaben über den Baufortschritt, insbesondere Beginn und Ende von Leistungen größeren Umfanges
(Betonierungszeiten usw.).
- Abnahmen nach VOB/B § 12/2
- Grund und Dauer von Unterbrechungen und Verzögerungen
- Arbeitseinstellung mit Angabe von Gründen
- Stundenlohnarbeiten
- Unfälle
- sonstige wichtige Ereignisse
- durchgeführte Prüfungen von Baustoffen, Boden,  Grundwasser usw.

Die Berichte sind von dem Fachbauleiter oder seinem Vertreter zu unterschreiben. Sie werden von der OÜ geprüft, eventuell korrigiert oder ergänzt. Der erste und zweite Durchschlag ist vom Bauführer der ausführenden Firmen wöchentlich, spätestens am darauf folgenden Montag an die OÜ zu übergeben.

C.6. Taglohnarbeiten:

siehe: ATV VOB-B § 15, Ergänzung:

Tagelohnnachweise sind arbeitstäglich vorzulegen. Es sind neben der im Einzelnen aufgegliederten detailierten Beschreibung der Tätigkeiten die Vor- und Zunamen der ausführenden Personen nebst derne Qualifikation anzugeben. Preise von verbrauchten Materialien sind zu benennen. Die Prüfung von Taglohnberichten wird von der OÜ des AG ausschließlich in Verbindung mit lückenlos vorliegendem Bautagebuch geprüft, andernfalls gelten die Nachweise als nicht prüffähig und werden nicht anerkannt.

C.7. Baubesprechungen:

Es werden in der Regel 1x wöchentlich Baubesprechungen
durchgeführt. Die Teilnahme des Projektleiters des AN an diesen Besprechungen auf Anforderung der Bauleitung des AG ist während der gesamten vertraglichen Ausführungszeit Nebenleistung des AN.
Die Kosten hierfür sind in die EP einzukalkulieren.
  Die in den Protokollen formulierten Festlegungen sind als
  verbindliche Verabredungen und Ausführungsanweisungen
  anzusehen und dem individuellen Schriftverkehr gleichzusetzen.

C.8. Kommunikation:

Gegenüber dem Informationsaustausch per Brief und Fax ist der E-Mailverkehr als allgemeingültiges und verbindliches Kommunikationsmittel gleichwertig. Die Bauleitung des AG geht insofern von entsprechenden technischen Einrichtungen und Kenntnissen aller Projektbeteiligten aus. Standardform der schriftlichen Kommunikation ist E-Mail.
C.9. Produktnachweise/Dokumentation:

Technische Normen und Richtlinien:

Die verwendeten Normen, Richtlinien, Richtzeichnungen, Ergänzende Bestimmungen, Merkblätter, Technischen bzw. Zusätzlichen Technischen Vorschriften und sonstige Regelwerke sind, sofern die gültige Fassung nachstehend oder an anderer Stelle im Bauvertrag nicht angegeben ist, in der 3 Monate vor Ablauf der Angebotsfrist gültigen Fassung maßgebend.
Es dürfen nur den Vorschriften entsprechende Stoffe und Materialien verwendet werden. Zugelassen sind nur solche Stoffe und Materialien, die einer Güteüberwachung unterliegen. Die entsprechenden Gütenachweise sind auf Anforderung vorzulegen.
Zu den wesentlichen eingebauten Materialen, Produkten etc. sind die Produktdatenblätter, Zulassungsbescheinigungen, Bezugshinweise, Errichterbescheinigungen etc. zu sammeln, in Übersichtsplänen bzw. Listen die Einbauorte zuzuordnen und spätestens 12 Werktage vor vereinbartem Abnahemtermin dem AG 3-fach auf Papier und auf Datenträger (CD/USB-Stick) zu übergeben. Teile der Dokumentation wie z.B. Einbau-Montageanleitungen sind ggf. bereits weit vor Schlussrechnungsstellung für die baubegleitende Überprüfung der Einhaltung von Statik-, Brandschutz-, Wärmeschutz-, Schallschutzanforderungen erforderlich. Die Festlegung der wesentlichen Materialien über die ohnehin erforderlichen Unterlagen zu o.g. Kriterien  hinauserfolgt durch die Bauleitung des AG.
C.10. Aufmaße/Rechnungen:

Bei Pauschalierung wird ein Zahlungsplan bei Vertragsschluss festgelegt. Die nachfolgenden Abrechnungsregeln gelten daher nur für EP-Verträge sowie im Rahmen einer Pauschalierung weiterhin nach Aufmaß abzurechnende Teilleistungen.

Der AN hat die Rechnungen nach der Struktur des LV zu stellen.  Abschnittssummen sind jeweils zu ermitteln. Rechtzeitig vor Rechnungsstellung sind die Aufmaße der Bauleitung des AG zur Prüfung vorzulegen bzw. die gem. VOB-B zu treffenden gemeinsamen Festestellungen vorzunehmen. Aufmaßen sind den Abrechnungspositionen zugeordnete farbig gekennzeichnete Aufmaßpläne beizulegen. Die jeweiligen Aufmaß/Abrechnungsabschnitte sind in den Aufmaßen zu kennzeichnen und positionsbezogen und für jeden Abrechnungszeitraum getrennt als summierte Vortragsmenge auszuweisen.

Die Rechnungen, auch Abschlagsrechnungen werden nach den zuvor eingereichten und geprüften Aufmaßen bzw. den gemeinsamen getroffenen Feststellungen erstellt, siehe dazu VOB B §14 Abs. 2. Diese geprüften Aufmaße und gemeinsam getroffenen Feststellungen dienen als Grundlage für die prüfbar aufzustellende Abrechnung gem. VOB B §14 Abs. 1. Der Prüfungszeitraum für prüffähige Aufmaße bzw. gemeinsame Feststellungen wird auf Grundlage des  BGB § 308 Abs. 1b auf einen Zeitraum von nicht mehr als 15 Tagen nach Eingang der Aufmaßunterlagen (Papierform und digital) beschränkt.

Aufmaße und Rechnungen sind zusätzlich in digitaler
Form im GAEB-Datenformat einzureichen. Die DA11 bzw. X31 Datenstruktur der Aufmaßblätter (z.B. Schrittweiten Blatt/Zeile in 10er Schritten der Zeilen um Zwischenzeilen durch die OÜ zu ermöglichen) sowie die Strukturierung von Kommentarzeilen etc. ist detailliert mit der BÜ abszustimmen und genehmigen zu lassen. Die bereits in der Angebotsaufforderung enthaltene OZ-Maske im Format 1122PPPPI ist zwangsläufig einzuhalten.
Die eingereichten GAEB  DA11 bzw. X31 Dateien werden in den freien Adresszeilen mit Prüfvermerken der BÜ (Bauüberwachunng) versehen und zum Einlesen in dessen AVA-System an den AN zurückgesendet um auf exakt dieser Grundlage eine Abrechnung vorzunehmen.

## D. Plan-Anlagenverzeichnis
D. Plan-Anlagenverzeichnis:

Als Kalkulationshilfe sind dem LV folgende
Zeichnungen/Dokumente als pdf-Dateien beigefügt:

Siehe beigefügte Anlagen zum LV gem. ebenfalls beiliegender Plan-Anlagenlisten Stand 01.09.2026

## ZTV Zusätzliche technische Vertragsbedingungen
Zusätzliche technische Vertragsbedingungen (ZTV)

Grundlage für das Angebot sind die in den nachfolgenden ZTV beschriebenen Spezifikationen insofern in den einzelnen LV Positionen bzw. Hinweisen keine abweichenden Anforderungen beschrieben werden.

## ZTV Allgemein
Zusätzliche technische Vertragsbedingungen (ZTV) Allgemein:

1. Allgemeine Hinweise:

1.1. Grundlage des Angebotes sind  das Leistungsverzeichnis und die beigefügten Zeichnungen des Architekten und ggf. der Fachingenieure sowie die weiteren LV-Anlagen.

Etwaige Unklarheiten sind vor Abgabe des Angebotes auf den dafür vorgesehenen Kommunikationswegen zu klären.

Soweit dem Leistungsverzeichnis Detailzeichnungen beigelegt sind, gelten diese verbindlich für das Angebot und die Ausführung, sofern sie nicht in geänderter Form durch den Architekten freigegeben werden. Eventuelle Unklarheuiten bzw. Widersprüche zwischen Anlagen und LV-Inhalten bzw. innerhalb der LV-Inhalte sind im Zuge der Angebotserstellung zu klären. Darüber hinaus gilt als Kalkulationsgrundlage auf Basis des Prinzips von Treu und Glaube: Der mutmaßliche Wille des Bauherrn besteht darin, dass die Angebotskalkulation alles das berücksichtigt, was zur Erzielung des Bausolls/Werkziels erforderlich ist.

Die im Leistungsverzeichnis, Plänen und Unterlagen angegebenen Maße sind nur Richtmaße.

Nachforderungen, welche auf mangelhafte Beachtung der vorliegenden Informationen beruhen, werden nicht anerkannt.
Der AN hat, auch ggf. bereits im Rahmen der Angebotsprüfung, auf Verlangen Muster/Nachweise von Stoffen/Systemen vorzulegen. Der Nachweis der Gleichwertigkeit gegenüber den ausgeschriebenen Materialien ist vom Bieter zu erbringen. Die Form der Gleichwertigkeitsnachweise muß in einer direkten Gegenüberstellung der geforderten und angebotenen Einzelspezifikationen erfolgen, andernfalls können Gleichwertigkeitsnachweise nicht geprüft und freigegeben werden.

1.2. Es wird ausdrücklich auf die Grundstückssituation  (siehe auch Baubeschreibung bzw. Lage- BE-plan) hingewiesen. Ebenso wird auf die Zufahrtsituation in Hinsicht auf die Baustelleneinrichtung, Anlieferung und Lagerflächen gem. BE-Plan hingewiesen.

2. Besondere Hinweise:

2.1. Baustelleneinrichtung

Die Beleuchtung der Arbeitsplätze ist Bestandteil der
Baustelleneinrichtung.

2.2. Kostenabgrenzung

Folgende Leistungen sind einzukalkulieren:

Leistungen zur Vermeidung oder Minderung von umweltbelasteten Emissionen im Rahmen der gesetzlichen Vorschriften. Alle Maßnahmen zur Wahrung der Lärmbelastung für eine die Baustelle umgebende Wohnbebauung gemäß Ortssatzung.

In begründeten Fällen können Ausnahmen auf Antrag
beim zuständigen Umweltamt erteilt werden.

Planungsleistungen (Berechnungen, Zeichnungen) für Sicherungsmaßnahmen, Untersuchungen, Absteifungen u. dgl.,
Leistungen auf Grund statischer Berechnungen des AN oder Erfordernisse zur Errichtung der Bauteile sowie Notwendige Absprachen mit allen am Bau beteiligten Behörden zur Durchführung aller Arbeiten sind Nebenleistung des AN.

Zwischenlagerkosten werden nicht gesondert vergütet.

In die Preise sind ferner einzurechnen:

Witterungsbedingte Erschwernis und Mehraufwendungen
( außer Winterbau).
Sicherungsmaßnahmen für arbeitszeitlich oder technologisch bedingte Unterbrechung der eigenen Arbeiten. Sicherungsmaßnahmen gegen unbefugtes Betreten des Arbeitsbereiches.

3. Allgemeine Angaben zur Bauausführung:

Während der gesamten Arbeitszeit hat der AN einen
geeigneten, verantwortlichen Bauleiter  mit Sprachkenntnissen in Deutsch Niveau min. B 2 nach GERS auf der Baustelle einzusetzen.

Vor Beginn der Bauarbeiten sind vom AN bei den
Versorgungsträgern die erforderlichen Schachtgenehmigungen einzuholen. Das Abtrennen vorhandener Leitungen wird vom AG veranlaßt.

Im Kronenbereich vorhandener Bäume dürfen keine
Maschinen stehen oder bewegt werden. Ebenso darf hier
kein Material gelagert werden.

4. Gerüste
Gerüste für Leistungen des AN sind, soweit es sich um besondere Leistungen handelt im LV ausgeschrieben bzw. werden bauseits bereitgestellt.
Ausnahme: Für Leistungen des Gewerks Rohbau sind sämtliche erforderlichen Schutz- und Arbeitsgerüste Nebenleistung und werden nicht gesondert vergütet.

5. Besichtigung Baufeld

Das Baufeld ist von mehreren Seiten frei einsehbar und kann im Zuge der Angebotskalkulation jederzeit in Eigenregie besichtigt werden.

6. Webcam AG

Der AG beabsichtigt unter Maßgabe der DSGVO eine oder mehrere Baustellen Webcams einzurichten und die Daten öffentlich zugänglich zu machen. Der AN erklärt sich mit  Abgabe seines Angebots damit einverstanden.

## ZTV Randbedingungen
Zusätzliche technische Vertragsbedingungen (ZTV)
Randbedingungen:

Das Baufeld (siehe auch Übersichtsplan) liegt am Stadtrand  der Stadt Hattersheim/T auf einem in Betrieb befindlichen Schulgeländes, welches im Bereich des Baufeldes dreiseitig nicht unmittelbar bebaut ist. Die im Luftbild vorhandenen erhaltenswerten Bäume werden bauseites mit umfangreichen Baumschutzmaßnahmen geschützt.

Der Bieter hat sich vor Abgabe seines Angebots durch
eine Ortsbesichtigung über die Gegebenheiten der Baustelle zu
informieren. Dies dient dem Bieter zur Einschätzung der örtlichen Gegebenheiten und des Arbeitsumfangs sowie zur Wahl der geeigneten Fahrzeuge, Geräte, Werkzeuge etc. und deren Sicherung.

Bauseits werden neben einem Höhenpunkt zwei Hauptachsen von einem Vermessungsingenieur angetragen. Das dafür notwendigen Schurgerüst ist vom AN bereit zu stellen und in die EPs einzukalkulieren.

## ZTV besondere Sicherheitsvorschriften Schulen
Zusätzliche technische Vertragsbedingungen (ZTV) besondere Sicherheitsvorschriften Schulen:

Neben der Beachtung und Einhaltung sämtlicher relevanter Normen, Regeln und Richtlinien wird insbesondere auf folgende spezifischen Normen-Regeln Richtlinien und deren Einhaltung hingewiesen:

- Muster-Schulbaurichtlinie

- Unfallverhütungsvorschriften Schulen von der Deutschen gesetzliche Unfallversicherung (DGUV)

- DIN 58125 Schulbau, Bautechnische Anforderungen zur Verhütung von Unfällen.

Unter Anderem resultiert daraus als Grundanforderung für alle sichtbaren, freien Außenkanten von Bauteilen bis 2m Höhe: Kantenradius min 2mm.

## ZTV Schadstoffe
Zusätzliche technische Vertragsbedingungen (ZTV) Schadstoffe

Sämtliche verwendeten Materialien insbesondere Holz- und Holzfuniere und die Oberflächenbehandlungsstoffe:

Es sind formaldehydfreie Klassifizierungen anzustreben, mindestens jedoch E1. Ferner müssen die Stoffe VOC-, lösungsmittel- und giftfrei sein. Oberflächen mit denen Kinder in Berührung kommen können müssen zudemspeichel- und schweißecht nach DIN 53160 sein, sowie den Anforderungskriterien vom Umweltsiegel "Blauer Engel"  o. glw. bzw. alternativ Anforderung 'A+ Klassifizierung‘ nach frz. VOC-Verordnungen o. glw..

Die Einhaltung der Anforderungen muss nachweislich durch Vorlage von Produktdatenblättern und Prüfzeugnissen akkreditierter Prüfinstitute mit Auflistung aller nachgewiesen (gemessenen) Stoffkonzentrationen (gem. VOC-Tabelle) spätestens im Zuge der Werk- und Montageplanung vom AN nachgewiesen werden.

## 107-275 Tischler-Einbaumöbel
Datum: 07.09.2026

*Hinweis: ZTV Lackoberflächen*
ZTV Lackoberflächen

Holz- und Holzfurnieroberflächen:

-Vorbehandlung mit Lichtschutz-Imprägnierung gegen Verfärben-Durchbluten des Holzes sowie als UV-Schutz

- Zwischen- und Schlussbeschichtung Klarlack matt bzw. mit bis zu 5% Weißpigmenten angereichert.

- Sämtliche Beschichtungsstoffe müssen nachweislich durch Vorlage von Produktdatenblättern und Prüfzeugnissen akreditierter Prüfinstitute VOC-, lösungsmittel- und giftfrei, speichel- und schweißecht nach DIN 53160 sein.

Verarbeitung nach Herstellervorgaben.

*Hinweis: ZTV Einbauschränke/Möbel*
ZTV Einbauschränke-Möbel:

insofern in den LV Titeln und Positionen nicht
abweichend beschrieben:

Qualität und Sicherheit:
Die angebotenen Schrankanlagen müssen derart
konstruiert, gefertigt und sachgerecht montiert werden,
dass sie u.a. den Vorschriften, Richtlinien der
Verwaltungs- u.  Berufsgenossenschaften entsprechen.
Nachweise über die verwendeten Werkstoffe und
Standsicherheit sind auf Verlangen vorzulegen.

Schrankwandanlagen:
Die benötigten Schrankelemente in
Korpus/ Elementbauweise/ Auf Maß sind jeweils
individuell zu einer Schrankwand aufgebaut.
Systemschränke in definierten Standardbreiten kommen
nicht zur Verwendung.

Bei der Ausstattung mit Einlegeböden ist eine
feingerasterte Höhenverstellbarkeit sicher zu stellen,
so dass eine Verstellbarkeit gewährleistet ist. Falls aus
Stabilitätsgründen erforderlich, werden pro raumhohen
Element max. zwei Festböden akzeptiert.

Bodenträger: Metall

Für die einzelnen Gefachböden und Einbauten sowie deren Halterungen gilt in punkto Belastung und Durchbiegung die DIN 68874 Teil 1: "L-125 für schwere Bücher od. Akten im öffentliche Gebrauch". Entsprechende Nachweise sind auf Anforderung vorzulegen.

Zum Teil erhalten die Schrankelemente bündig stumpf einschlagende Drehtüren, die mit entsprechendem Anschlag und einem Vierkantschloss ausgestattet sind. Zum Anderen Teil werden Türen aufschlagend ausgeführt.
Die einzelnen Schrankelemente sind mit einer
Höhenjustierung im Sockelbereich auszustatten, die
durch den Schrankboden stufenlos einzustellen ist.

Bei verketteten Schrankelementen sind Stöße des Sockels
immer passend zur Schrankbreite auszuführen.
Alle Schrankwände sind bei Bedarf umlaufend mit örtlich
einzupassenden Klemmblenden b ca. 1-3cm, in
Frontenmaterial an die angrenzenden Wände und Decken
anzupassen und anzuschließen.

Sockel: Höhe 60mm
Bodenfuge dauerelastisch versiegelt, Fuge 3mm
Anschlussblenden Decke: 60mm
Anschlussblende seitlich: 90mm
Die Schränke stehen auf schwimmendem Estrich mit einer
Flächenbelastung von 3,0-5,0 KN/m2 mit Bodenbelag aus Kautschuk, d ca. 2-3mm. Dementsprechend sind die Aufstandsflächen der Schränke so zu gestalten, daß ein Durchstanzen des Fussbodenaufbaus vermieden wird.

Schubladen (soweit geplant):
Ausführung mit Griffmulde
soweit nicht anders beschrieben sind Schubläden aus dem Material der Schranktüren zu fertigen und mit
Schubladenführungen aus Ganzmetall mit Laufrollen als
Vollauszug (für Gesamtgewicht von 250N) auszustatten.
Sie sind mit Gasdruck-Dämpfern für geräuscharme Selbstschließung auszustatten.

Material/Oberfläche Korpus und Fronten:
Holzwerkstoffplatte mit farbiger beidseitiger HPL-Beschichtung d min 0,8mm Oberfläche glatt/feinstrukturiert K,
Farbe gem. Bemusterung
Kantenanleimer d 2mm,
auf Trägermaterial:
Holzwerkstoff-Spanplatte E1 V100, 19mm,
mind. 70% PEFC-zertifiziert,
Alle innen und aussen sichtbaren Teile der Schränke
sind immer als Sichtseite in Frontenmaterial
auszulegen.

Die Schränke sind so zu konstruieren, dass die
gewünschten Ausstattungen, bei Elementen gleicher
Baubreite- und tiefe beliebig austauschbar oder zu ergänzen sind. Dies betrifft Türen, Schubladen Fachböden, Einbauten.

Griffe:
Möbelknopf rund
Typ, Abmessung, Material sihe LV Pos.

Schließungen:
wo im LV angegeben:
TGA-Hochschränke abschließbar als Drehstangenverriegelung mit Möbelschlössern Rundzylinder, flächenbündig
Türen abschließbar mit Vierkantverriegelung,
Türen abschließbar mit Rundzylinderschloss
Anschlag wahlweise rechts oder links, alle Schlösser gleichschließend.

Grundrisse, Wandabwicklungen und weitere Spezifikationen
siehe beiliegende Pläne

Leistungsumfang:
Bei sämtlichen nachfolgend beschriebenen Einbaumöbeln sind die erforderlichen Beschläge und Grifflöcher in die jeweiligen Positionen einzukalkulieren.

Befestigungsuntergrund:
Boden Heizstrich d ca. 85mm mit Bodenbelag Kautschuk Wände Stahlbeton teilweise Sichtbeton, KS-Mauerwerk verputzt oder GK-Ständerwände
Decken Stahlbeton (Spannbeton mit abgehängten Akustikdecken (ca. 60cm Abhängehöhe)

*Hinweis: ZTV Einbauküchen*
ZTV Einbauküchen

Materialbeschreibung

Material Unter- und Oberschränke, Korpus, Fronten, Schubladenelemnte, Blenden und Passleisten:
Korpusausführung: Holzwerkstoffplatten HWPL (Rohdichte=600 kg/m3) zum Beispiel Holzspanplatte
Plattenstärke: 19 mm und nach statisch-konstruktiven Anforderung
Oberfläche: HPL-Platten, feuchtraumgeeignet in Anlehnung an RAL 7006 oder heller und nach Wahl AG
Schnittkantenabdeckung: HPL Anleimer Kantenradius 2 mm (gem. DGUV).

Fabrikat / Typ '....................................................'

Bieterangabe

Türbänder:
Ausführung Vollmetall, mit Verschlussdämpfung, Öffnungswinkel mind. 90 Grad. inklusive Türanschlagdämpfung, Topfbänder, Anzahl nach Erfordernis
Schranktür mit Beschlag,integrierter Schließdämpfung, 3D Fronteinstellung, Edelstahl. Bänder bei geschlossener Tür nicht sichtbar.

Angaben Schranktüren aufschlagend:
Schranktüren mit Verschlussdämpfung, Öffnungswinkel mind. 90 Grad. inklusive Türanschlagdämpfung, Topfbänder, Anzahl nach Erfordernis
Schranktür mit Beschlag,integrierter Schließdämpfung, 3 dimensionale Fronteinstellung, Edelstahl. Bänder bei geschlossener Tür nicht sichtbar.

Schubführungen:
Alle Schub- und Auszugsführungen in Metall als Zargenkonstruktion als Vollauszug mit Selbsteinzug und Schließdämpfung. Tragfähigkeit mind. 40 kg.
Ab Korpusbreite 80 cm Tragfähigkeit mind. 70 kg. Kastenboden Holzwerkstoff melaminharzbeschichtet d min. 16mm

Korpusfüße Kunststoff. schlag- und wasserfest, höhen-verstellbar (Nennmaß +/- 15 mm)
Sockelblendleiste Spannplatte 19mm, HPL-Beschichtung

Böden:
beidseitig melaminharzbeschichtet, Stärke nach Beanspruchung min. jedoch 19mm, Beanspruchungen punkto Durchbiegung  gilt die DIN 68874 Teil 1: "L-125 für schwere Bücher od. Akten im öffentlichen Gebrauch", entsprechende Nachweise sind auf Anforderung vorzulegen.
Bodenträger: Metall

In 5 cm Schritten höhenverstellbar. Hierfür müssen die angrenzenden Schrankseitenwände durchgehend gelocht werden. Die Regalböden werden zur Unterbringung von Küchenutensilien genutzt und müssen entsprechend duch den AN dimensioniert werden, damit sich die geplante ASuflast ohne sichtbare Durchbiegung abtragen lässt.

Front- und Sichtseiten:
Front- und Sichtausführung: Holzwerkstoffplatten,
Plattenstärke: 19 mm
Oberfläche: HPL-Platten, feuchtraumgeeignet, in Anlehnung an RAL 7006 oder heller und nach Wahl AG
Schnittkantenabdeckung: HPL Anleimer Kantenradius 2 mm (gem. DGUV).

Möbelgriffe / Beschläge:
Horizontale Griffstange aus Edelstahl, matt gebürstet, nach Wahl AG und nach Bemusterung

Arbeitsplatte:
Arbeitsplattenausführung: Holzträgerplatte
Plattenstärke: 40 mm
Oberfläche: B/C (einseitig sichtig), HPL Beschichtung, feuchtraumgeeignet, Farbton RAL nach Bemusterung
Schnittkantenabdeckung: HPL Anleimer Kantenradius 2 mm.
Abrundung oben u. unten min. 3 mm. Stärke 40 mm mit Gegenzugkaschierung zum Schutz vor Verspannungen und Feuchtigkeit.
Oberfläche hochgradig stoßfest, hitzebeständig, pflegeleicht.

Rückwand als Spritzschutz:
Rückwandausführung: Holzwerkstoffplatte
Plattenstärke: 19 mm
Oberfläche: HPL Beschichtung, feuchtraumgeeignet, RAL 7006 oder heller und  nach Bemusterung
Schnittkantenabdeckung: HPL Anleimer Kantenradius 2 mm.

Sämtliche Ausschnittkanten sind mit geeignetem Material vor eindringende Feuchtigkeit zu schützen.

Durchführungen durch die Arbeitsplatte, Unter- und Oberschrank sind einzukalkulieren.

Bauhöhe:
Sockelhöhe:  10 cm
Korpushöhe Unterschrank: ca. 75 cm
Korpushöhe Oberschrank: ca. 90 cm
Korpusbreite Unterschrank: 45-60 cm
Korpusbreite Oberschrank: 45-60 cm
Arbeitshöhe:  ca. 88 cm
Korpustiefe Unterschrank: 60 cm + 5 cm  Installationsebne
Korpustiefe Oberschrank: 35 cm

Einbau-Übergabe:
Sämtliche Bauteile inkl. Lieferung und Montage. Die Küchen werden feucht gereinigt übergeben !

*Hinweis: ZTV Innenfensterbänke*
ZTV Innenfensterbänke

Trägermaterial:
Spanplatte E1 V20, 19mm verleimt,
mind. 70% PEFC-terifiziert,
mit besonders homogener Feindeckschicht.
- Verleimungsklasse gem. DIN EN 636-3 Klasse 3
- Formaldehydabgabe E1 mit niedrigster Abgabe: PCP 0 ppm
- Brandverhalten gem.DIN 4102: B2
-  Qualität der Decklage Weißtanne gem. DIN EN 635-3: I Vorder-Sichtseite geschliffen, astfrei mit max. 5 Pfropfen/m2, Rückseite II

Alle Holzwerkstoffplatten sind min. mit der Emissionsklasse 1 einzubauen.

Für die Innenfensterbänke gilt als Belastungsangabe die
DIN 68874 Beanspruchungsgruppe "L-125 für schwere
Bücher oder Akten im öffentliche Gebrauch" o.glw.

HPL-belegte Spanpatten
Feinspanplatte d= 19mm mit 0,8mm HPL-Beschichtung
Sichtkanten: Kantenanleimer mit 2 mm Kantenradius in nach Wahl AG in Eichenholz-Optik und nach Bemusterung

Das Anarbeiten der Fensterbänke an die bauseitigen Fenster und Laibungen sind in der jeweiligen Position mit einzukalkulieren.

Die Befestigung erfolgt unsichtbar mittels verdeckter [Konsolen / Montageclips / Spezialhalter] am Baukörper, sodass keine Schrauben oder Bohrungen auf der Oberfläche sichtbar sind.Inklusive kraftschlüssiger, vollflächiger Unterfütterung bzw. Unterbauung mit [PU-Schaum / Dämmstoffplatten / Spezial-Dämmkeilen] zur Vermeidung von Hohlräumen und zur Erzielung eines absolut festen Sitzes. Die Anschlüsse zur Wand und zum Fensterrahmen sind dauerelastisch zu versiegeln.Die Ausführung erfolgt waagerecht (bzw. mit minimalem Gefälle nach innen) und exakt in den Fluchten. Einschließlich aller erforderlichen Nebenarbeiten, Material für die Unterfütterung und Befestigungsmittel.

### Bereich 1 Baustelleneinrichtung/Werkstattplanung/Bemusterung

*Hinweis: Hinweis Zugänglichkeit der Baustelle*
Hinweis Zugänglichkeit der Baustelle:

Zur Zugänglichkeit der Baustelle bitte die Hinweise der vorangestellten Baubeschreibung und in den allgemeinen Vorbemerkungen bzw. Baustellenlogistikkonzept beachten. Eventuelle Erschwernisse bezüglich der entsprechenden Randbedingungen sind die in die EPs einzukalkulieren und werden nicht gesondert vergütet.

*Hinweis: Hinweis BE im Straßenraum*
Hinweis BE im Straßenraum

Auf dem Gelände der Baustelle sind BE-Flächen vorhanden.
Sollte der AN weitere BE-Flächen in angrenzenden öffentlichen Bereichen benötigen, so sind die dafür notwendigen Abstimmungen und Beantragungen, sowie anfallende Gebühren vom AN in Eigenregie und auf eigene Kosten zu veranlassen.

**1.10 Baustelle einrichten und vorhalten**
*** Pauschalposition
Baustelle einrichten und vorhalten fuer Leistungen des
AN. Es handelt sich um die vor Ort für die Ausführung der Arbeiten notwendigen Geräte, Lagerplätze und Personalräume. Auf die einschlägigen Angaben und zu berücksichtigenden Randbedingungen aus den AVB Teil A-C bzw. Hinweise Zugänglichkeit Baustelle wird ausdrücklich hingewiesen.
Menge: 1,000 psch

**1.20 Baustelle Raeumen AN**
*** Pauschalposition
Raeumen der Baustelle von der Baustelleneinrichtung des AN nach Durchfuehrung seiner Leistungen. Befestigungen der Lager- und Arbeitsplaetze sind zu beseitigen. Einbauten der Baustelleneinrichtungen sind zu beseitigen.
Menge: 1,000 psch

**1.30 Bemusterung**
*** Pauschalposition
Bemusterung der zur Verwendung kommenden Dreischichtplatten Fichte inkl. der vom AG gewünschten Farben und Oberflächen als Handmuster Größe ca. DIN A3, bis zu 5 Handmustern je Bauelementtyp. Es muss eine bauelementübergereifende Gesamtbemusterung vorgenommen werden, anhand derer insbesondere das einheitliche und harmonische Zusammenspiel der Fichtefurnierflächen Türen/Türpaneele/raumakustische Elemente/Leibungsbekleidungen erkennbar ist und vom AN nachgewiesen wird.

Handmuster der vorgesehenen Dichtungen, Drücker/Beschläge etc. in jeweils bis zu drei verschiedenen Ausführungen.

Die Muster sind eindeutig zu kennzeichnen/nummerieren und im Rahmen von Bemusterungsterminen beim AG vorzulegen und zu erläutern. Bei Bedarf des AG sind mehrere Termine vorzusehen.
Die Muster sind nach Fertigstellung des Gebäudes auf Wunsch des AG wieder zu übernehmen.
Menge: 1,000 psch

**1.40 Technische Bearbeitung**
*** Pauschalposition
Abstimmung der Ausführung der Leistung des AN mit der
Ausführung Trockenbau, Innenputz, Maler,  Elektro, HLS, Bodenbelag, Fliesen. Einarbeiten von speziellen Übergängen in die Werkplanung und Ausführung.

Erstellen von
Werkstattplänen/Detailplänen/Montageplänen für alle
Leistungen des AN mit Aufteilung der Flächen gemäß
Vorgabe zur Prüfung durch den AG. Insbesondere sind sämtliche Bauwerksanschlüsse, eventuelle Kabelführungen und Übergabepunkte detailliert darzustellen.

Die Unterlagen sind jeweils 2-fach auf Papier und ebenfalls in digitaler Form (DXF oder DWG und pdf) einzureichen. Für die Bearbeitung der Planung inkl. Erstellen der Statik und Prüfung der Statik bzw. ggf. Zustimmungen im Einzelfall (falls erforderlich) sind 3 KW Prüfungszeit
durch den AG bzw. Statiker bzw. Regierungspräsidium (falls erforderlich) zu berücksichtigen.

Ebenfalls im Rahmen der technischen Bearbeitung ist die Dokumentation der eingebauten Produkte, insbesondere bei wärme-, schall- und brandschutzrelevanten Bauteilen übersichtlich zugeordnet nach Elementnummerierung des AG gegliedert dreifach auf Papier sowie digital vorzulegen.
Menge: 1,000 psch

**1.50 Reinigung zur Abnahme**
*** Pauschalposition
Reinigung zur Abnahme,

Reinigung aller Bauteile des AN von innen und außen vor der Abnahme nach den einschlägigen Vorschriften über die Reinigung von Stahl-Aluminium-Holz-Lack-Schichtstoffe im Bauwesen und der Glashersteller. Reinigungsumfang min. Reinigungsklasse E nach den Richtlinien Reinigung Metallfassaden, Gütesicherung RAL-GZ632 und Richtlinien der Glashersteller. Voraussetzung für die Abnahme sind entsprechend saubere Bauteile im Zeitpunkt der Abnahme.

Der Leistungsbeschreibung liegen die Richtlinien für Vergabe und Abrechnung von Gebäudereinigungsarbeiten, aufgestellt vom gemeinsamen Ausschuss für Elektronik im Bauwesen (GAEB) zugrunde.
Gem. Richtlinie handelt es sich bei den zu erbringenden Leistungen grundsätzlich um:

Bauschlussreinigung zur Bauübergabe.
Menge: 1,000 psch

### Bereich 2 Einbaumöbel

#### Abschnitt 2.1 Einbauschränke

*Hinweis: ZTV Einbauschränke Typisierung Einbauschränke Klassenräume, Differenzierung und MZR*
ZTV Einbauschränke Typisierung Klassenräume

Einbauschränke

Typ 1
TGA-Einbauschrank, einteilig, raumhoch, b=187,5 cm zur Aufnahme eines bauseitigen TGA-Quelluftdurchlasses in Schrankfront und eines Heizkreisverteilers im Schrankrückwand.

Aufgestellt auf Sockel h= 6 cm und oben mit Abschlussleiste h=6 cm, konstruktive Ausbildung des Sockels und Abschlussleiste nach Wahl des AN bzw. ZTV-Einbauschränke, mit ca. 2 cm von VK-Türflügel zurückversetzter Sockel- und Abschlussblende oben.

Element gemäß ZTV-Einbauschränke, inkl Schranktür einflügelig, Türfront mit zwei eingefrästen Ziernuten als Schattenfuge nach Plan.

Tür abschließbar als Drehstangenverriegelung mit Möbelschlössern Rundzylinder flächenbündig und Drehknopf nach Wahl AG und nach Bemusterung, Tropfbänder mit Verschlussdämpfung und 3D-Verställmöglichkeit, max. Bandabstand 90 cm.

Mit Ausschnittöffnung in Schrankfront neben zuvor beschriebene Schranktür von B/H= ca. 100/120 cm zur Aufnahme eines von TGA bzw. bauseitigen Quellluftdurchlassgehäuse und Lüftungsgitters inkl. Konstruktive Verstärkung der Front nach Wahl AN

Schrankelement ohne Unterboden und Rückwand. Schrankelement mit Seitenwände, Konstruktive Aussteifung Schrankelement nach Wahl AN. Sollte eine Rückwand aus Sicht des AN notwendig sein, so ist diese mit dem AG bzw. Planer abzustimmen und in den EP einzukalkulieren.

Alle sichtbaren oder teilsichtbaren Oberflächen HPL-Beschichtung nach Angabe ZTV, Farbe nach Wahl AG in Eichenholz-Optik und nach Bemusterung
auf Trägermaterial: Spanplatte E1 V20, 19 mm, mind. 70% PEFC-terifiziert, mit besonders homogener Feindeckschicht.
Allen nichtsichtbaren Oberflächen so weit fertigungstechnisch/konstruktiv möglich min. Melaminharzbeschichtet Farbton in Anlehnung an sichtbare Oberflächen.

Typ 1 A
Schrankelement wie in Typ 1 in vollem Umfang beschrieben, jedoch in einer Breite von 183 cm.

Typ 2
Schrankelement als Regalsystem für 36 offene Fächer, mit 27 festen Fachböden sowie 8 Mittelstege, Elementgröße B/H=299 cm / 144 cm. Größe je Fach im Lichten B/H/T = 31 - 33 / 33,5 / 56 cm.

Das Regalsystem ist als ein Element, ohne verstellbare Reihenlochung und ohne Metallträger herzustellen.

Aufgestellt auf Schubladenelement-Unterschrank Typ 3, konstruktive Ausbildung nach Wahl des AN bzw. ZTV-Einbauschränke.

Inkl. Rahmen und Rückwand.

Alle Oberflächen HPL-Beschichtung nach Angabe ZTV,
auf Trägermaterial: Spanplatte E1 V20, 19 mm, mind. 70% PEFC-terifiziert, mit besonders homogener Feindeckschicht.

Farbe nach Wahl AG und nach Bemusterung. Farbe in Anlehnung an Farbe Bodenbelag sowie Fliesenspiegel in Waschbeckennische.
1. OG Farbe Bodenbelag= Nora, Sentica Farbton 6501
1. OG Fliesenfarbe= Villeroy & Boch Pro Architectura 3.0
  3201 C334 classic mauve
2. OG Farbe Bodenbelag= Nora, Sentica Farbton 6528
2. OG Fliesenfarbe= Villeroy & Boch Pro Architectura 3.0
  3201 C344 classic mauve
Farben sind in die Preise miteinzukalkulieren.

Typ 2 A
Schrankelement als Regalsystem wie in Typ 2 in vollem Umfang beschrieben, jedoch für 30 offene Fächer, mit 4 festen Fachböden sowie 5 Mittelstege, Elementgröße B/H=200 cm / 179,5 cm. Größe je Fach im Lichten B/H/T = 31 / 35,5 bis 36,5 / 56 cm.

Aufgestellt auf Sockel h= 6 cm, konstruktive Ausbildung des Sockels nach Wahl des AN bzw. ZTV-Einbauschränke, mit Flächenbündiger Sockelblende bzw. bündig mit VK-Regalfach.

Typ 2 B
Schrankelement als Regalsystem wie in Typ 2 in vollem Umfang beschrieben, jedoch für 32 offene Fächer, mit 3 farbigen festen Fachböden sowie 7 farbigen Mittelstege, Elementgröße B/H=266 cm / 144 cm. Größe je Fach im Lichten B/H/T =  34 / 35,5 / 56 cm.

Typ 3
Unterschrank als Schubladenelement mit 5 Schubladen und 4 Mittelstege. Elementgröße Gesamt B / H / T= 299 / 35,5 / 60 cm. Aufteilung Schubladen (Achse) von B= 33 bis 67 cm nach Plan. Schubfach mit Griffmulde.

Mit Schwerlastauszügen mit Kugelführung, Stahl, seitliche Montage Tragkraft bis 200 kg.

Das Regalsystem ist als Vollauszug auszuführen.

Aufgestellt auf Sockel h= 6 cm, konstruktive Ausbildung des Sockels nach Wahl des AN bzw. ZTV-Einbauschränke, mit ca. 2 cm von VK-Regalfront zurückversetzter Sockelblende.

Alle sichtbaren oder teilsichtbaren Oberflächen HPL-Beschichtung nach Angabe ZTV, Farbe nach Wahl AG in Eichenholz-Optik und nach Bemusterung
auf Trägermaterial: Spanplatte E1 V20, 19 mm, mind. 70% PEFC-terifiziert, mit besonders homogener Feindeckschicht.
Allen nichtsichtbaren Oberflächen so weit fertigungstechnisch/konstruktiv möglich min. Melaminharzbeschichtet Farbton in Anlehnung an sichtbare Oberflächen.

Typ 3 A
Unterschrank als Schubladenelement wie in Typ 3 in vollem Umfang beschrieben, jedoch mit einem Schubfach. Elementgröße Gesamt B / H / T= 55 / 35,5 / 60 cm. Schubfach mit Griffmulde.

Typ 3 B
Unterschrank als Schubladenelement wie in Typ 3 in vollem Umfang beschrieben, jedoch mit einem Schubfach. Elementgröße Gesamt B / H / T= 70 bis 71 / 35,5 / 60 cm. Schubfach mit Griffmulde.

Typ 3 C
Unterschrank als Schubladenelemente wie in Typ 3 in vollem Umfang beschrieben, jedoch mit 4 Schubladen und 3 Mittelstege. Elementgröße Gesamt B / H / T= 266 / 35,5 / 60 cm. Schubladengrößen von B=66 bis 67 cm. Schubfach mit Griffmulde.

Typ 3 D, Differenzierung
Unterschrank als Schubladenelemente wie in Typ 3 in vollem Umfang beschrieben, jedoch mit 3 Schubladen und 2 Mittelstege. Elementgröße Gesamt B / H / T= 145 / 35 / 54 cm. Aufteilung Schubladen (Achse) von B= 45 bis 47 cm nach Plan
Schubfach mit Griffmulde.

Typ 3 E, Differenzierung
Unterschrank als Schubladenelemente wie in Typ 3 in vollem Umfang beschrieben, jedoch mit 6 Schubladen und 5 Mittelstege. Elementgröße Gesamt B / H / T= 296 / 35 / 54 cm. Schubladengrößen 47 cm. Schubfach mit Griffmulde.

Typ 4
Schrankelement als Oberelement mit 4 Mittelstege, 5 Fachböden, höhenverstellbar (ca. 5cm Schritte), sowie 5 Drehtüren, wahlweise DIN L und DIN R. Elementgröße Gesamt B / H / T= 299 / 108,5/ 60 cm. Aufteilung Schrankelement (Achse Stege) 33 cm bis 67 cm.

Inkl. Rückwand.

Element gemäß ZTV-Einbauschränke

Türen abschließbar als Drehstangenverriegelung mit Möbelschlössern Rundzylinder flächenbündig und Drehknopf nach Wahl AG und nach Bemusterung, Tropfbänder mit Verschlussdämpfung und 3D-Verställmöglichkeit, max. Bandabstand 90 cm. 180° öffenbar.

Bänder bei geschlossener Schranktür nicht sichtbar.

Mit Aufschraub – Riegelschloss (5 Stück)

Alle sichtbaren oder teilsichtbaren Oberflächen HPL-Beschichtung nach Angabe ZTV, Farbe nach Wahl AG in Eichenholz-Optik und nach Bemusterung
auf Trägermaterial: Spanplatte E1 V20, 19 mm, mind. 70% PEFC-terifiziert, mit besonders homogener Feindeckschicht.
Allen nichtsichtbaren Oberflächen so weit fertigungstechnisch/konstruktiv möglich min. Melaminharzbeschichtet Farbton in Anlehnung an sichtbare Oberflächen.

Typ 4 A
Schrankelement als Oberelement wie in Typ 4 in vollem Umfang beschrieben, jedoch Ausführung als Einzelschrank mit einem Fachboden, höhenverstellbar (ca. 5cm Schritte), und einer Drehtür, Breite von 70 bis 71 cm. Höhe Oberschränke 108,5 cm. Wahlweise DIN L und DIN R

Typ 4 B
Schrankelement als Oberelement wie in Typ 4 in vollem Umfang beschrieben, jedoch Ausführung mit 2 Mittelstege, 3 Fachböden und 3 Drehtüren, wahlweise DIN L und DIN R. Aufteilung Schrankelement (Achse Stege) von 66 cm bis 67 cm. Höhe Oberschränke 108,5 cm.

Typ 4 C
Schrankelement als Oberelement wie in Typ 4 in vollem Umfang beschrieben, jedoch Ausführung mit einem Fachboden. Breite Schrank 55 cm. Höhe Oberschränke 108,5 cm. Wahlweise DIN L und DIN R

Typ 4 D, Differenzierung
Schrankelement als Oberelement wie in Typ 4 in vollem Umfang beschrieben, jedoch Ausführung mit 2 Mittelstege und 3 Drehtüren,180° öffenbar, Wahlweise DIN L und DIN R. Breite Schrank von ca. 45 cm bis 47 cm. Höhe Oberschränke von ca. 82,5 cm.

Typ 4 E, Differenzierung
Schrankelement als Oberelement wie in Typ 4 in vollem Umfang beschrieben, jedoch Ausführung mit 2 Mittelstege und 4 Drehtüren, wahlweise DIN L und DIN R. Breite Schrank von ca. 66 cm bis 67 cm. 2,60/60/1,08 m

Typ 4 F
Schrankelement als Oberelement wie in Typ 4 in vollem Umfang beschrieben, jedoch Ausführung mit 3 Mittelstege und 4 Drehtüren,180° öffenbar, wahlweise DIN L und DIN R.. Breite Schrank von 266 cm. Höhe Oberschranke von 108,5 cm.

Typ 5
Schrankelement als Mittelteil zur Aufbewahrung und Laden von I-Pad Ladekoffer bzw. Boxen, mit 2 Fachböden, höhenverstellbar, mit Schranktür einflügelig, 180° öffenbar, wahlweise DIN L und DIN R, mit Lüftungsschlitzen in Türfront von einer freien Querschnittsfläche von mind. 22500 mm2. Größe Schrankelement B / H / T = 71 / 144 / 60 cm.

Tür abschließbar als Drehstangenverriegelung mit Möbelschlössern Rundzylinder flächenbündig, Tropfbänder mit Verschlussdämpfung und 3D-Verställmöglichkeit, max. Bandabstand 90 cm.

Inkl. 5 Bohrungen d= ca. 3 cm in Schrankwand zur Kabelführung und Anschluss an Ladeboxen.

Alle sichtbaren oder teilsichtbaren Oberflächen HPL-Beschichtung nach Angabe ZTV, Farbe nach Wahl AG in Eichenholz-Optik und nach Bemusterung
auf Trägermaterial: Spanplatte E1 V20, 19 mm, mind. 70% PEFC-terifiziert, mit besonders homogener Feindeckschicht.
Allen nichtsichtbaren Oberflächen so weit fertigungstechnisch/konstruktiv möglich min. Melaminharzbeschichtet Farbton in Anlehnung an sichtbare Oberflächen.

Typ 6
Schrankelement als Mittelteil, mit 3 Fachböden, höhenverstellbar (ca. 5cm Schritte), mit Schranktür einflügelig, wahlweise DIN L und DIN R. Größe Element B / H / T = 55 / 144 / 60 cm.

Inkl. Rückwand.

Element gemäß ZTV-Einbauschränke

Tür abschließbar als Drehstangenverriegelung mit Möbelschlössern Rundzylinder flächenbündig und Drehknopf nach Wahl AG und nach Bemusterung, Tropfbänder mit Verschlussdämpfung und 3D-Verställmöglichkeit, max. Bandabstand 90 cm. 180° öffenbar.

Bänder bei geschlossener Schranktür nicht sichtbar.

Mit Aufschraub – Riegelschloss (1 Stück)

Alle sichtbaren oder teilsichtbaren Oberflächen HPL-Beschichtung nach Angabe ZTV, Farbe nach Wahl AG in Eichenholz-Optik und nach Bemusterung
auf Trägermaterial: Spanplatte E1 V20, 19 mm, mind. 70% PEFC-terifiziert, mit besonders homogener Feindeckschicht.
Allen nichtsichtbaren Oberflächen so weit fertigungstechnisch/konstruktiv möglich min. Melaminharzbeschichtet Farbton in Anlehnung an sichtbare Oberflächen.

Typ 6 A
Schrankelement als Mittelteil wie in Typ 7 in vollem Umfang beschrieben, jedoch Ausführung Element in einer Größe von B / H / T = 70 / 144 / 60 cm.

Typ 8, Differenzierung
Schrankelemnt Mittelteil als ein Korpus. Elementgröße Gesamt B/H/T=145/166,6/54 cm. Aufgeteilt in
- Linke Seite Korpus mit 4 Fachböden und einer Drehtür in Korpushöhe.
- Rechte Seite unten Technikschrank mit Ausschnitt in der hinteren Rückwand. Größe Ausschnitt in Rückwand ca. 61,5/77 cm zur Wartung eines im Trockenbauschacht sitzenden Heizkreisverteilers, mit 2 Fachböden und 4 Derehtüren sowie ohne Mittelsteg.
- Oberhalb zuvor genannten Technikschrank mit Mittelsteg und 2 Fachböden und zwei Drehtüren.
- Türen wahlweise DIN L und DIN R
Fachböden verstellbar (ca. 5 cm Schritte)
-Achse Mittelstäge ca. von 47 cm bis 50 cm

Schrankelement als Mittelteil mit einem Bereich zur Wartung eines Heizkreisverteiler im hinteren Schrank-Rückwand, mit 2 Mittelstege, 7 Fachböden, höhenverstellbar (ca. 5cm Schritte), sowie 7 Drehtüren, wahlweise DIN L und DIN R. Elementgröße Gesamt B / H / T= 145 / 166,6/ 54 cm. Aufteilung Schrankelement (Achse Stege) ca. 47 cm bis 50 cm. Höhe Mittelsteg neben Bereich Heizkreisverteiler ca. 166,6 cm, Höhe Mittelsteg (nur im oberen Bereich des Technikschrankes bzw. oberhalb des Bereiches des HKV) ca. 64,5 cm. Breite Fachböden ca. von 47 bis 92 cm. Höhe Schranktür links ca. 166,6 cm, Höhe Schranktüren rechts von 50 bis 63 cm.

Aufgestellt auf Schubladenelement-Unterschrank, konstruktive Ausbildung nach Wahl des AN bzw. ZTV-Einbauschränke.

Alle 7 Schranktüren abschließbar als Drehstangenverriegelung mit Möbelschlössern Rundzylinder flächenbündig, Tropfbänder mit Verschlussdämpfung und 3D-Verställmöglichkeit, max. Bandabstand 90 cm. 180° öffenbar.

Inkl. Rückwand mit Ausschnittsöffnung im Bereich des Heizkreisverteilers.

Element gemäß ZTV-Einbauschränke

Bänder bei geschlossener Schranktür nicht sichtbar.

Mit Aufschraub – Riegelschloss (5 Stück)

Alle sichtbaren oder teilsichtbaren Oberflächen HPL-Beschichtung nach Angabe ZTV, Farbe nach Wahl AG in Eichenholz-Optik und nach Bemusterung
auf Trägermaterial: Spanplatte E1 V20, 19 mm, mind. 70% PEFC-terifiziert, mit besonders homogener Feindeckschicht.
Allen nichtsichtbaren Oberflächen so weit fertigungstechnisch/konstruktiv möglich min. Melaminharzbeschichtet Farbton in Anlehnung an sichtbare Oberflächen.

Typ 8, Differenzierung
Einbauschrank als Mittelteil, mit 18 Fachböden der Längen von 47 cm, 10 Mittelstege, 12 Drehtürentüren der Längen von ca. 0,54 cm bis ca. 1,97, Größe Element B / H / T = 296 / 253 / 54 cm.

Typ 8A, Differenzierung
Einbauschrank als Mittelteil, mit 7 Fachböden der Längen von 22 cm bis 45 cm, mit 10 Schranktüren der Längen von ca. 0,54 cm bis 1,705, 2 Mittelstege der Länge 1,665 m, Größe Element B / H / T = 145 / 170,5/ 54 cm.

Typ 9, MZR
TGA-Einbauschrank für bauseitige TGA-Einbauten wie Heizkreisverteiler. Mit 3 Konstruktiven Pfosten für die Türanlehnung. Größe Element ohne Sockel und obere Akustikfront B / H / T = 237 / 220 / 42 cm.

Mit zwei Falttüren inkl. Faltscharnieren als Revisionstüren.

Falttüren abschließbar als Drehstangenverriegelung mit Möbelschlössern Rundzylinder flächenbündig, Tropfbänder mit Verschlussdämpfung und 3D-Verställmöglichkeit, max. Bandabstand 90 cm.

Aufgestellt auf Sockel h= 6 cm, konstruktive Ausbildung des Sockels nach Wahl des AN bzw. ZTV-Einbauschränke, mit Sockelblende 6 cm.

Schrankelement inkl. Unterboden und ohne Rückwand, Konstruktive Aussteifung Schrankelement nach Wahl AN und in Absprache mit dem AG bzw. Planer. Sollte eine Rückwand aufgrund der Aussteifung Notwendig sein, so ist diese mit dem AG bzw. Planer abzustimmen und im Preis einzukalkulieren.

Typ 10
Einbauschrank b=118,5 cm, mit 1 Mittelstege, 8 Fachböden und 2 Drehtüren. Höhe Oberschränke 243,5 cm. Wahlweise DIN L und DIN R.

Aufgestellt auf Sockel h= 6 cm, konstruktive Ausbildung des Sockels nach Wahl des AN bzw. ZTV-Einbauschränke, mit Sockelblende 6 cm.

Typ 11 Differenzierung
Schrankunterelement als geschlossener Korpus mit Rückwand und nicht öffenbarer, Front ohne Akustik, Elementgröße B/H/T=183 cm / 35 cm / 54 cm. konstruktive Ausbildung des Korpus nach Wahl des AN bzw. ZTV-Einbauschränke.

Aufgestellt auf Sockel h= 6 cm, konstruktive Ausbildung des Sockels nach Wahl des AN bzw. ZTV-Einbauschränke, mit Sockelblende h=6 cm.

Alle sichtbaren oder teilsichtbaren Oberflächen HPL-Beschichtung nach Angabe ZTV, Farbe nach Wahl AG in Eichenholz-Optik und nach Bemusterung
auf Trägermaterial: Spanplatte E1 V20, 19 mm, mind. 70% PEFC-terifiziert, mit besonders homogener Feindeckschicht.
Allen nichtsichtbaren Oberflächen so weit fertigungstechnisch/konstruktiv möglich min. Melaminharzbeschichtet Farbton in Anlehnung an sichtbare Oberflächen.

Typ 12, Differenzierung
Schrankobererelement als geschlossener Korpus mit Rückwand und geschlossene Front,
Microperforierter Akustikfront nach akustischer Berechnung,
Orbit 0,5/1,8/1,8 mm, diagonal versetzt
Elementaufbau:
4,5 Deckschicht, perforiert 0,5/1,8/1,8 mm, diagonal versetzt
19 mm Rahmen, gefüllt mit Mineralwolle
Akustikvlies
Hinterlegung mit 40 mm (2x20 mm) Mineralwolle, Fa. ISOVER, Estrich Dämmplatte Typ Akusic EP 1
 Elementgröße B/H/T=183 cm / 82,5 cm / 54 cm. konstruktive Ausbildung des Korpus nach Wahl des AN bzw. ZTV-Einbauschränke.

Aufgestellt auf Schrankelement vom Typ 13, konstruktive Ausbildung nach Wahl des AN bzw. ZTV-Einbauschränke.

Alle Oberflächen HPL-Beschichtung nach Angabe ZTV,
auf Trägermaterial: Spanplatte E1 V20, 19 mm, mind. 70% PEFC-terifiziert, mit besonders homogener Feindeckschicht.

Typ 12 A, MZR
Schrankobererelement als geschlossener Korpus mit Mittelsteg und mit Rückwand und geschlossene Front,
Microperforierter Akustikfront nach akustischer Berechnung,
Orbit 0,5/1,8/1,8 mm, diagonal versetzt
Elementaufbau:
4,5 Deckschicht, perforiert 0,5/1,8/1,8 mm, diagonal versetzt
19 mm Rahmen, gefüllt mit Mineralwolle
Akustikvlies
Hinterlegung mit 40 mm (2x20 mm) Mineralwolle, Fa. ISOVER, Estrich Dämmplatte Typ Akusic EP 1
 Elementgröße B/H/T=118,5 cm / 105 cm / 42 cm. konstruktive Ausbildung des Korpus nach Wahl des AN bzw. ZTV-Einbauschränke.

Aufgestellt auf Schrankelement vom Typ 9, Typ 15, Typ 15 A, konstruktive Ausbildung nach Wahl des AN bzw. ZTV-Einbauschränke.

Alle sichtbaren oder teilsichtbaren Oberflächen HPL-Beschichtung nach Angabe ZTV, Farbe nach Wahl AG in Eichenholz-Optik und nach Bemusterung
auf Trägermaterial: Spanplatte E1 V20, 19 mm, mind. 70% PEFC-terifiziert, mit besonders homogener Feindeckschicht.
Allen nichtsichtbaren Oberflächen so weit fertigungstechnisch/konstruktiv möglich min. Melaminharzbeschichtet Farbton in Anlehnung an sichtbare Oberflächen.

Typ 13
Schrankelement als Sitznische Elementgröße B/H/T=183 cm / 170,5 cm / 54 cm.

Aufgestellt auf Schrankunterlement vom Typ 11, konstruktive Ausbildung nach Wahl des AN bzw. ZTV-Einbauschränke.

Inkl. Rückwand.

Alle Oberflächen HPL-Beschichtung nach Angabe ZTV,
auf Trägermaterial: Spanplatte E1 V20, 19 mm, mind. 70% PEFC-terifiziert, mit besonders homogener Feindeckschicht.

Farbe Sitznische nach Wahl AG und nach Bemusterung. Farbe in Anlehnung an Farbe Bodenbelag.
1. OG Farbe Bodenbelag= Nora, Sentica Farbton 6500
2. OG Farbe Bodenbelag= Nora, Sentica Farbton 6528
Farben sind in die Preise miteinzukalkulieren.
Typ 14, Kopiernische
Schrankelement links mit einer Drehtür nach Plan und rechts mit offene Regalfächer. Elementgröße gesamt inkl. Sockelleiste und und Abschlussleiste oben B/H/T=110/35/243,5 cm. Achse Mittelsteg Schrank ca. 37 cm.

Aufgestellt auf Sockel h= 10 cm, konstruktive Ausbildung des Sockels nach Wahl des AN bzw. ZTV-Einbauschränke, mit Sockelblende h=10 cm.

Alle sichtbaren oder teilsichtbaren Oberflächen HPL-Beschichtung nach Angabe ZTV, Farbe nach Wahl AG in RAL-Farbe nach Wahl AG 7006 bzw. nach Möglichkeit mit einer helleren Abstufung wie zuvor genannt und nach Bemusterung.
auf Trägermaterial: Spanplatte E1 V20, 19 mm, mind. 70% PEFC-terifiziert, mit besonders homogener Feindeckschicht.
Allen nichtsichtbaren Oberflächen so weit fertigungstechnisch/konstruktiv möglich min. Melaminharzbeschichtet Farbton in Anlehnung an sichtbare Oberflächen.

Tür abschließbar als Drehstangenverriegelung mit Möbelschlössern Rundzylinder flächenbündig und Drehknopf nach Wahl AG und nach Bemusterung, Tropfbänder mit Verschlussdämpfung und 3D-Verställmöglichkeit, max. Bandabstand 90 cm. 180° öffenbar.

inkl. ca. 8 höhenverstellbaren Fachböden (ca. 5cm Schritte).

Typ 15, MZR
Schrankelement mit einem Mittelsteg, 8 Fachböden, höhenverstellbar (ca. 5cm Schritte), sowie 2 Drehtüren, wahlweise DIN L und DIN R. Elementgröße ohne Sockel und obere Akustikelement  B / H / T= 118,5 / 220/ 42 cm. Aufteilung Schrankelement (Achse Mittelsteg) ca. 59 cm. Lichte Höhe Fachböden gemäß Plan 34 cm.

Inkl. Rückwand mit Belüftungslöcher oben und unten in Abstimmung mit AG und nach Plan.

Aufgestellt auf Sockel h= 6 cm, konstruktive Ausbildung des Sockels nach Wahl des AN bzw. ZTV-Einbauschränke, mit Sockelblende h=6 cm.

Element gemäß ZTV-Einbauschränke

Türen abschließbar als Drehstangenverriegelung mit Möbelschlössern Rundzylinder flächenbündig und Drehknopf nach Wahl AG und nach Bemusterung, Tropfbänder mit Verschlussdämpfung und 3D-Verställmöglichkeit, max. Bandabstand 90 cm. 180° öffenbar.

Bänder bei geschlossener Schranktür nicht sichtbar.

Mit Aufschraub – Riegelschloss (2 Stück)

Alle sichtbaren oder teilsichtbaren Oberflächen HPL-Beschichtung nach Angabe ZTV, Farbe nach Wahl AG in RAL-Farbe nach Wahl AG 7006 bzw. nach Möglichkeit mit einer helleren Abstufung wie zuvor genannt und nach Bemusterung.
¿auauf Trägermaterial: Spanplatte E1 V20, 19 mm, mind. 70% PEFC-terifiziert, mit besonders homogener Feindeckschicht.
Allen nichtsichtbaren Oberflächen so weit fertigungstechnisch/konstruktiv möglich min. Melaminharzbeschichtet Farbton in Anlehnung an sichtbare Oberflächen.

Typ 15 A, MZR
Schrankelement wie in Typ 15 in vollem Umfang beschrieben, jedoch Ausführung mit 10 höhenverstellbaren (ca. 5cm Schritte) Fachböden nach Plan AG

**2.1.10 Einbauschrank 1.OG/2.OG, Klasse 01 / 10**
Einbauschrank 1.OG/2.OG,  Klasse 01 / 10

Gesamtabmessung LxTxH 4,675 x 0,58 x 3,00 m, inkl. 6cm Sockel- und Abschlussleiste oben an Decke, inkl. 9 cm seitliche Abschlussleiste rechts, sowie seitlicher Schrankanschluss

Ausführung gemäß ZTV und beiliegenden Plänen,
insbesondere ZTV Einbauschränke Typisierung
und Pläne I 2814 WA Klasse 01,
107_HBS_A_05_3GR_110,  107_HBS_A_05_3GR_120,

Bestehend aus:
- 1x TGA Schrank, bxhxt= 1,875x2,88x0,58m gemäß ZTV Einbauschränke Typ 1

-  1x Unterschrank als Schubfach
bxhxt= 0,71x0,355x0,58 m gemäß ZTV Einbauschränke Typ 3B

-  1x Mittelschrank mit Drehtür zur Aufbewahrung von I-Pad Ladekoffer
bxhxt= 0,71x1,795x0,58 m gemäß ZTV Einbauschränke Typ 5

-  1x Oberschrank mit Drehtür für I-PAD Ladekoffer
bxhxt= 0,71x1,085x0,58 m gemäß ZTV Einbauschränke Typ 4 A

- 1x Einbauschrank als Regalsystem, offen, bxhxt= 2,00x1,795x0,58 m gemäß ZTV Einbauschränke Typ 2A

-  1x Oberschrank mit 3 Drehtüren
bxhxt= 2,00x1,085x0,58 m gemäß ZTV Einbauschränke Typ 4B
Menge: 2,000 Stk

**2.1.20 Einbauschrank 1.OG/2.OG, Klasse 02, 08, 09 / 11, 17, 18**
Einbauschrank 1.OG/2.OG,  Klasse 02, 08, 09 / 11, 17, 18

Gesamtabmessung LxTxH 5,865 x 0,58 x 3,00 m, inkl. 6cm Sockel- und Abschlussleiste oben an Decke, inkl. 9 cm seitliche Abschlussleiste rechts, sowie seitlicher Schrankanschluss

Ausführung gemäß ZTV und beiliegenden Plänen,
insbesondere ZTV Einbauschränke Typisierung
und Pläne I 2814 WA Klasse 01,
107_HBS_A_05_3GR_110,  107_HBS_A_05_3GR_120,

Bestehend aus:
- 1x TGA Schrank, bxhxt= 1,875x2,94x0,58m gemäß ZTV Einbauschränke Typ 1

-  1x Unterschrank als Schubfach
bxhxt= 0,71x0,355x0,58 m gemäß ZTV Einbauschränke Typ 3B

-  1x Mittelschrank mit Drehtür zur Aufbewahrung von I-PAD Ladekoffer
bxhxt= 0,71x1,085x0,58 m gemäß ZTV Einbauschränke Typ 5

-  1x Oberschrank mit Drehtür für I-PAD Ladekoffer
bxhxt= 0,71x1,085x0,58 m gemäß ZTV Einbauschränke Typ 4A

-  1x Unterschrank mit 4 Schubfächer
bxhxt= 2,66x0,355x0,58 m gemäß ZTV Einbauschränke Typ 3C

- 1x Einbauschrank als Regalsystem, offen, bxhxt= 2,66x1,44x0,58 m gemäß ZTV Einbauschränke Typ 2

-  1x Oberschrank mit 4 Drehtüren
bxhxt= 2,66x1,085x0,58 m gemäß ZTV Einbauschränke Typ 4F

-  1x Unterschrank als Schubfach
bxhxt= 0,55x0,355x0,58 m gemäß ZTV Einbauschränke Typ 3B

-  1x Mittelschrank mit Drehtür
bxhxt= 0,55x1,44x0,58 m gemäß ZTV Einbauschränke Typ 6A

-  1x Oberschrank mit Drehtür
bxhxt= 0,55x1,085x0,58 m gemäß ZTV Einbauschränke Typ 4A
Menge: 6,000 Stk

**2.1.30 Einbauschrank 1.OG/2.OG, Klasse 03, 04, 06, 07 / 12, 13, 15, 16**
Einbauschrank 1.OG/2.OG Klasse 03, 04, 06, 07 / 12, 13,  15, 16

Gesamtabmessung LxTxH 6,185x0,58x3,00 m, inkl. 6cm Sockel- und Abschlussleiste oben an Decke, inkl. 9 cm seitliche Abschlussleiste rechts, sowie seitlicher Schrankanschluss

Ausführung gemäß ZTV und beiliegenden Plänen,
insbesondere ZTV Einbauschränke Typisierung
und Pläne I 2814 WA Klasse 01, I 2814 WA Klasse 07,
107_HBS_A_05_3GR_110,  107_HBS_A_05_3GR_120,

Bestehend aus:
- 1x TGA Schrank, bxhxt= 1,875x2,94x0,58 m gemäß ZTV Einbauschränke Typ 1

-  1x Unterschrank als Schubfach
bxhxt= 0,71x0,355x0,58 m gemäß ZTV Einbauschränke Typ 3B

-  1x Mittelschrank mit Drehtür zur Aufbewahrung von I-PAD Ladekoffer
bxhxt= 0,71x1,085x0,58 m gemäß ZTV Einbauschränke Typ 5

-  1x Oberschrank mit Drehtür für I-PAD Ladekoffer
bxhxt= 0,71x1,085x0,58 m gemäß ZTV Einbauschränke Typ 4A

-  1x Unterschrank mit 5 Schubfächer
bxhxt= 2,99x0,355x0,58 m gemäß ZTV Einbauschränke Typ 3

- 1x Einbauschrank als Regalsystem, offen, bxhxt= 2,99x1,44x0,58 m gemäß ZTV Einbauschränke Typ 2

-  1x Oberschrank mit 5 Drehtüren
bxhxt= 2,99x1,085x0,60 m gemäß ZTV Einbauschränke Typ 4

-  1x Unterschrank als Schubfach
bxhxt= 0,55x0,355x0,58 m gemäß ZTV Einbauschränke Typ 3B

-  1x Mittelschrank mit Drehtür
bxhxt= 0,55x1,44x0,58 m gemäß ZTV Einbauschränke Typ 6A

-  1x Oberschrank mit Drehtür
bxhxt= 0,55x1,085x0,58 m gemäß ZTV Einbauschränke Typ 4A
Menge: 8,000 Stk

**2.1.40 Einbauschrank 1.OG/2.OG, Klasse 05 /14**
Einbauschrank 1.OG/2.OG Klasse 05 / 14

Gesamtabmessung LxTxH 6,29x0,58x3,00 m, inkl. 6cm Sockel- und Abschlussleiste oben an Decke, inkl. 9 cm seitliche Abschlussleiste rechts, sowie seitlicher Schrankanschluss

Ausführung gemäß ZTV und beiliegenden Plänen,
insbesondere ZTV Einbauschränke Typisierung
und Pläne I 2814 WA Klasse 05,
107_HBS_A_05_3GR_110,  107_HBS_A_05_3GR_120,

Bestehend aus:
- 1x TGA Schrank, bxhxt= 1,875x2,94x0,58 m gemäß ZTV Einbauschränke Typ 1

-  1x Unterschrank als Schubfach
bxhxt= 0,71x0,355x0,58 m gemäß ZTV Einbauschränke Typ 3B

-  1x Mittelschrank mit Drehtür zur Aufbewahrung von I-PAD Ladekoffer
bxhxt= 0,71x1,085x0,58 m gemäß ZTV Einbauschränke Typ 5

-  1x Oberschrank mit Drehtür für I-PAD Ladekoffer
bxhxt= 0,71x1,085x0,58 m gemäß ZTV Einbauschränke Typ 4A

-  1x Unterschrank mit 5 Schubfächer
bxhxt= 2,99x0,355x0,58 m gemäß ZTV Einbauschränke Typ 3

- 1x Einbauschrank als Regalsystem, offen, bxhxt= 2,99x1,44x0,60 m gemäß ZTV Einbauschränke Typ 2

- 1x Einbauschrank als Regalsystem, offen, bxhxt= 2,99x1,44x0,58 m gemäß ZTV Einbauschränke Typ 2

-  1x Oberschrank mit 5 Drehtüren
bxhxt= 2,99x1,085x0,60 m gemäß ZTV Einbauschränke Typ 4

-  1x Unterschrank als Schubfach
bxhxt= 0,70x0,355x0,58 m gemäß ZTV Einbauschränke Typ 3B

-  1x Mittelschrank mit Drehtür
bxhxt= 0,70x1,44x0,58 m gemäß ZTV Einbauschränke Typ 6A

-  1x Oberschrank mit Drehtür
bxhxt= 0,70x1,085x0,58 m gemäß ZTV Einbauschränke Typ 4A
Menge: 2,000 Stk

**2.1.50 Einbauschrank 1.OG/2. OG, Differenzierung**
Einbauschrank 1.OG/2.OG Differenzierung

Gesamtabmessung LxTxH 9,705x0,54x3,00 m,  inkl. 6cm Sockel- und Abschlussleiste oben an Decke, inkl. seitliche ca. 9,5 cm L-förmige Schrankabschluss

Ausführung gemäß ZTV und beiliegenden Plänen,
insbesondere ZTV Einbauschränke Typisierung
und Pläne I 2814 WA Differenzierung,
107_HBS_A_05_3GR_110
107_HBS_A_05_3GR_120

Bestehend aus:
-  1x Unterschrank mit 3 Schubfächer
bxhxt= 1,45x0,35x0,54 m gemäß ZTV Einbauschränke Typ 3D

-  1x Mittelschrank mit 7 Drehtüren und einem integrierten Technikschrank mit Ausschnitt in Rückwand für bauseitigen Heizkreisverteiler TGA
bxhxt= 1,45x1,70x0,54 m gemäß ZTV Einbauschränke Typ 7

-  1x Oberschrank mit 3 Drehtüren
bxhxt= 1,45x0,825x0,54 m gemäß ZTV Einbauschränke Typ 4D

- 1x geschlossener Korpus Unterschrank bxhxt= 1,83x0,35x0,54 m gemäß ZTV Einbauschränke Typ 11

-  1x Mittelschrank als Sitznische
bxhxt= 1,83x1,70x0,54 m gemäß ZTV Einbauschränke Typ 13
inklusive HPL-Farbeschichtung gemäß ZTV Einbauschränke Typ 13

- 1x geschlossener Korpus Oberelement mit Akustikfront und Perforation nach akustischen Berechnung bxhxt= 1,83x0,825x0,54 m und gemäß ZTV Einbauschränke Typ 12

-  1x Unterschrank mit 6 Schubfächer
bxhxt= 2,96x0,35x0,54 m gemäß ZTV Einbauschränke Typ 3E

-  1x Einbauschrank mit 12 Drehtüren
bxhxt= 2,96x2,51x0,54 m gemäß ZTV Einbauschränke Typ 8

- 1x geschlossener Korpus Unterschrank bxhxt= 1,83x0,35x0,54 m gemäß ZTV Einbauschränke Typ 11

-  1x Mittelschrank als Sitznische
bxhxt= 1,83x1,70x0,54 m gemäß ZTV Einbauschränke Typ 13
inklusive HPL-Farbeschichtung gemäß ZTV Einbauschränke Typ 13

- 1x geschlossener Korpus Oberelement mit Akustikfront  bxhxt= 1,83x0,825x0,54 m und gemäß ZTV Einbauschränke Typ 12, Perforation nach akustischer Berechnung: Perforierung 0,5/1,8/1,8, Hinterfüllung Miwo d 40mm Rohdichte 50 Kg/m3 in akustisch neutrale Folie eingeschweißt, tKh ca. 74mm, alfa p: 125 Hz/0,4, 250 Hz/0,8, 500 Hz/0,95, 1000 Hz/1,00, 2000 Hz/0,85, 4000 Hz/0,65

-  1x Unterschrank mit 3 Schubfächer
bxhxt= 1,45x0,35x0,54 m gemäß ZTV Einbauschränke Typ 3D

-  1x Mittelschrank mit 7 Drehtüren und einem integrierten Abstellflläche für eine Arbeitsleiter
bxhxt= 1,45x1,70x0,54 m gemäß ZTV Einbauschränke Typ 7

-  1x Oberschrank mit 3 Drehtüren
bxhxt= 1,45x0,825x0,54 m gemäß ZTV Einbauschränke Typ 4D
Menge: 2,000 Stk

**2.1.60 Seitenteil mit Tapetentür Einbauschrank Differenzierung 1.OG**
Seitenteil mit Tapetentür Einbauschrank Differenzierung 1./2.OG

Abm. bxh ca. 1,50x3,00m zzgl. Eckstüb bxh ca. 0,15x3,00m

integrierte Tapetentür bxh ca. 76x212cm mit PZ-Schloss und Ringgriffmuschel Edelstahl.

Materialität und Obefächen wie vorbschriebener Einbauschrank. Konstruktion massiv oder als Sandwichkobstruktion nach Wahl des AN.

Befestigunsuntergrund einseitig Wandschrank, einseitig STB-Wand, Aufstellen auf FFB und bis UK AHD.
Menge: 1,000 Stk

**2.1.70 Einbauschrank EG Teamstation Lehrer, bxhxt=8,60 x 3,45 x 0,44 m**
Einbauschrank EG Teamstation Lehrer

Gesamtabmessung LxTxH 8,60x0,42x3,45 m,
inklusive 10 cm Sockelleiste,
inklusive 13,5 cm Abschlussleiste oben an Decke,
inklusive  ca. 16 cm Abschlussleiste rechts mit Belüftungslöcher unten und oben gem. Plan,
inklusive seitlicher L-förmiger Schrankabschluss links mit Belüftungslöcher unten und oben gem. Plan,
inklusive Rückwand mit Belüftungslöcher gem. Plan

Ausführung gemäß ZTV und beiliegenden Plänen,
insbesondere ZTV Einbauschränke Typisierung
und Pläne I 2814 WA  Achse 4
107_HBS_A_05_3GR_100

Bestehend aus:
4x Einbauschrank  bxhxt= 1,185x2,20x0,44 m gemäß ZTV Einbauschränke Typ 15

1x Einbauschrank  bxhxt= 1,185x2,20x0,44 m gemäß ZTV Einbauschränke Typ 15 A

-  1x Faltürenschrank/Technikschrank zur Wartung eines Heizkreisverteilers bxhxt= 2,37x2,20x0,44 m gemäß ZTV Einbauschränke Typ 9

7x geschlossene Korpusse mit geschlossener Akustikfront bxhxt= 1,185x1,10x0,44 m, gemäß ZTV Einbauschränke Typ 12 A nach akustischer Berechnung:
Perforierung 0,5/1,8/1,8, Hinterfüllung Miwo d 40mm Rohdichte 50 Kg/m3 in akustisch neutrale Folie eingeschweißt, tKh ca. 74mm, alfa p: 125 Hz/0,4, 250 Hz/0,8, 500 Hz/0,95, 1000 Hz/1,00, 2000 Hz/0,85, 4000 Hz/0,65

HPL-Beschichtet:
Oberfläche in Anlehnung an die Farben Türen zum Foyer/TRH 2 RAL 7006 oder ggf. hellere Abstufung nach  Wahl Angabe AG und nach Bemusterung

Brandschutzanforderungen:
Sämtliche Konstruktions-Beplankungs-Plattenmaterialien (Boden, Deckel, Seiten, Rückwände, Fronten) müssen nicht brennbar min. A2 ausgeführt werden. Ferner müssen deren Beschichtungen min. die Anforderung D-s2,d0 (kein brennendes Abtropfen, kein brennendes Abfallen) erfüllen.
Menge: 1,000 Stk

**2.1.80 Einbauschrank Kopiernische MZR EG, b/h/t=1,10/0,35/2,435 m**
Einbauschrank Kopiernische, MZR EG

Gesamtabmessung LxTxH 110x35x243,5 cm,
inkl. 10 cm Sockelleiste und
13,5 cm Abschlussleiste oben an Decke,
inkl. Rückwand

Ausführung gemäß ZTV und beiliegenden Plänen,
insbesondere ZTV Einbauschränke Typisierung
und Pläne I 2814 WA Achse F
107_HBS_A_05_3GR_100,

Der Schrank wird in dem unten beschriebenen Einschiebetürsystem im Titel 2.4 integriert

Bestehend aus:

- 1x Einbauschrank B/H/T=110/35/243,5 cm, gemäß ZTV Einbauschränke Typ 14

Brandschutzanforderungen:
Sämtliche Konstruktions-Beplankungs-Plattenmaterialien (Boden, Deckel, Seiten, Rückwände, Fronten) müssen nicht brennbar min. A2 ausgeführt werden. Ferner müssen deren Beschichtungen min. die Anforderung D-s2,d0 (kein brennendes Abtropfen, kein brennendes Abfallen) erfüllen.
Menge: 1,000 Stk

**2.1.90 Zulage für Bohrungen**
Zulage für Bohrungen

Herzustellen sind für die vorangegangenen Positionen
Bohrungen zum Einbau von Schalter.- , Steckerdosen und
zur allgemeinen Kabelführung über die Angabe in beiligenden Plänen hinaus. Die Ausführung erfolgt örtlich, nach Abstimmung und Festlegung mit der ausführenden Elektrofirma und der Bauleitung.

Querschnitt: Ø ca. 50 - 70 mm
Menge: 100,000 Stk

**2.1.100 Zulage für Ausschnitte**
Zulage für Ausschnitte

Herzustellen sind für die vorangegangenen Positionen
Ausschnitte in Schrankseiten/Rückwänden/Blenden zum
Einbau von E- Steuergeräte od. vgl.. über die Angabe in beiligenden Plänen hinaus. Die Ausführung erfolgt örtlich, nach Abstimmung und Festlegung mit der
ausführenden Elektrofirma und der Bauleitung.

Ausschnittsfläche:  0,05 bis 0,10 m2
Menge: 25,000 Stk

**2.1.110 Zulage Möbelschlösser für Schließanlage mit GHS und fünf Gruppen**
*** Pauschalposition
Zulage Möbelschlösser für Schließanlage
Sämtliche vorbschriebenen abschließbaren Knaufdrehgriffe als Schließanlage mit fünf Schließgruppen und einer GHS. Für jeden Zylinder je drei Schlüssel und für jede Schließgruppe und die GHS je 20 Gruppenschlüssel.
Menge: 1,000 psch

#### Abschnitt 2.2 Sitzbänke

**2.2.10 Sitzbänke Differenzierungsbereich im 1. OG/2. OG, LxTxH=7,50x0,445x0,45m**
Sitzbänke Differenzierungsbereiche im 1. OG / 2. OG,,

Ausführung gemäß ZTV Einbauschränke / Möbel und beiliegenden Plänen, insbesondere
107_HBS_A_05_3GR_110,
107_HBS_A_05_3GR_120,
107_HBS_A_06_7DE_510,
107_HBS_A_06_7DE_511

Gesamtabmessung
LxTxH=7,50x0,445x0,45m

Bestehend aus:
- 6x Sitzbänke im 1. OG LxTxH=1,25x0,445x0,45m
- 6x Sitzbänke im 2. OG LxTxH=1,25x0,445x0,45m

Sitzbank mit Unterkonstruktion als Stahlkonstruktion. Stahlrohrwinkel, als Rechteckrohr rostschutzgrundiert und endlackiert mit Abstrebung zur Lastaufnahme.

Die Abmessungen der Bauteile erfolgen nach statischem Erfordernis. Bei Bedarf sind zusätzliche Verstärkungsrippen (dreieckig) als Unterkonstruktion vorzusehen.

Verkleidung entsprechend mit mind.19mm Spanplatten.
Farbe: nach Wahl AG in Eichenholz-Optik bzw. nach Bemusterung.

Sämtliche sichtbare Kanten Eichenholzoptik -Anleimer nach Wahl AG und nach Bemusterung,
Kantenradius von mind. 2mm (gem. DGUV), alle  Ecken stumpf gestoßen, geleimt bzw. nicht sichtbar verschraubt.

Sockelleiste: 60 mm, austauschbar, eingerückt.

Mit Verstellbaren Möbelfüße nach Wahl AN.
Möbelfüße mit dem Boden Festverbunden bzw. verklebt.

Hinweis: Die Heizrohre der Fußbodenheizung sind zu beachten.
Menge: 2,000 Stk

**2.2.20 Sitzbänke Differenzierungsbereich im 1. OG/2. OG, LxTxH=6,48x0,425x0,45m**
Sitzbänke Differenzierungsbereiche im 1. OG / 2. OG,,

Ausführung gemäß ZTV Einbauschränke / Möbel und beiliegenden Plänen, insbesondere
107_HBS_A_05_3GR_110,
107_HBS_A_05_3GR_120,
107_HBS_A_06_7DE_510,
107_HBS_A_06_7DE_511

Gesamtabmessung
LxTxH=6,48x0,425x0,45m

Bestehend aus:
- 6x Sitzbänke im 1. OG LxTxH=1,08x0,425x0,45m
- 6x Sitzbänke im 2. OG LxTxH=1,08x0,425x0,45m

Sitzbank mit Unterkonstruktion als Stahlkonstruktion. Stahlrohrwinkel, als Rechteckrohr rostschutzgrundiert und endlackiert mit Abstrebung zur Lastaufnahme.

Die Abmessungen der Bauteile erfolgen nach statischem Erfordernis. Bei Bedarf sind zusätzliche Verstärkungsrippen (dreieckig) als Unterkonstruktion vorzusehen.

Verkleidung entsprechend mit mind.19mm Spanplatten.
Farbe: nach Wahl AG in Eichenholz-Optik bzw. nach Bemusterung.

Sämtliche sichtbare Kanten Eichenholzoptik -Anleimer nach Wahl AG und nach Bemusterung,
Kantenradius von mind. 2mm (gem. DGUV), alle  Ecken stumpf gestoßen, geleimt bzw. nicht sichtbar verschraubt.

Sockelleiste: 60 mm, austauschbar, eingerückt.

Mit Verstellbaren Möbelfüße nach Wahl AN.
Möbelfüße mit dem Boden Festverbunden bzw. verklebt.

Hinweis: Die Heizrohre der Fußbodenheizung sind zu beachten.
Menge: 2,000 Stk

**2.2.30 Sitzbänke Differenzierungsbereich im 1. OG, LxTxH=1,60x0,425x0,45m**
Sitzbänke Differenzierungsbereiche im 1. OG,

Ausführung gemäß ZTV Einbauschränke / Möbel und beiliegenden Plänen, insbesondere
107_HBS_A_05_3GR_110,
107_HBS_A_05_3GR_120,
107_HBS_A_06_7DE_510,
107_HBS_A_06_7DE_511

Gesamtabmessung
LxTxH=1,60x0,425x0,45m

Bestehend aus:
- 6x Sitzbänke im 1. OG LxTxH=0,80x0,425x0,45m

Sitzbank mit Unterkonstruktion als Stahlkonstruktion. Stahlrohrwinkel, als Rechteckrohr rostschutzgrundiert und endlackiert mit Abstrebung zur Lastaufnahme.

Die Abmessungen der Bauteile erfolgen nach statischem Erfordernis. Bei Bedarf sind zusätzliche Verstärkungsrippen (dreieckig) als Unterkonstruktion vorzusehen.

Verkleidung entsprechend mit mind.19mm Spanplatten.
Farbe: nach Wahl AG in Eichenholz-Optik bzw. nach Bemusterung.

Sämtliche sichtbare Kanten Eichenholzoptik -Anleimer nach Wahl AG und nach Bemusterung,
Kantenradius von mind. 2mm (gem. DGUV), alle  Ecken stumpf gestoßen, geleimt bzw. nicht sichtbar verschraubt.

Sockelleiste: 60 mm, austauschbar, eingerückt.

Mit Verstellbaren Möbelfüße nach Wahl AN.
Möbelfüße mit dem Boden Festverbunden bzw. verklebt.

Hinweis: Die Heizrohre der Fußbodenheizung sind zu beachten.
Menge: 1,000 Stk

#### Abschnitt 2.3 Einbauküche

**2.3.10 Einbauküche/Teeküche (00.017) EG, bxhxt=225 x 35-60 x 225 cm**
Einbauküche/Teeküche (00.017) EG

Ausführung gemäß ZTV und beiliegenden Plänen,
insbesondere ZTV Einbauküchen und Plan
I2814 WA Achse 6 (Wandabwicklung Teeküche),  107_HBS_A_05_3GR_100,

Gesamtabmessung bxh ca. 245x205 cm
Arbeitshöhe 86-88 cm
+ rückseitige Installationsebene t ca 5cm

Hinweis: Die Montage der Küchenzeile erfolgt in Verbindung mit der Leistung "Einschiebetürsystem" gemäß entsprechendem LV-Titel. Die Einbauküche ist in der Planung entsprechend in das Pocketsystem zu integrieren.

Das Einschiebetürsystem (Pockettür) ist in separtaten Position beschrieben.

Einbauküche Bestehend aus:

Die gesamte Teeküche ist als Volledelstahlküche auszuführen. Sollten konstruktiv Kernmaterialien etc. aus Plattenmaterial o.ä. erforderlich sein, so sind diese nicht brennbar min. A2 auzuführen. Die entsprechende Ausführung ist durch Vorlage bauaufsichtlicher Prüfzeugnisse nachzuweisen..

-1x Schrankelement inkl. 2 Schranktüren mit Beschlag zur Integration eines Einbaukühlschrankes als Kühl- und Gefrierkombination. Ausführung in Edelstahl.
Abmessungen B(Achse)xTxH=60 x 70 x 205 cm (inkl. 10 cm Sockel), Zuzüglich schrankhoher und schranktiefer Seitenblende b ca. 10cm.

Korpus:
Standsicher auf verstellbaren Füßen montieren, exakt ausrichten und fest mit dem Baukörper oder den Nachbarmöbeln verbinden. Ausschnitte für Zu-/Abluft und Elektroanschlüsse sind passgenau herzustellen.

Zubehör:
Inkl. aller erforderlichen Befestigungsmittel, Sockelblende und Griffen gem. ZTV Einbauküche. (Auswahl nach Bemusterung).

Belüftung:
Rückwand mit konstruktivem Lüftungsgitter zur vorschriftsmäßgen Luftzirkulation (Gerätekühlung) ausführen.

1x Küchen-Unterschrank als 3-fach-Schubladensystem B(Achse) xTx H ca. 51x70x76cm,.
Ausführung mit hochwertigen, langlebigen Metall-Schubladensystemen als Vollauszug für maximalen Zugriff und optimalen Nutzungskomfort. Vollauszug mit integrierter Zuhaltung sowie mit sanftem und geräuschlosem Selbsteinzug. Edelstahlfronten mit integrierter Griffleiste.

1x funktionales Küchen-Unterschrank, B(Achse)xTxH ca. 60/60/78 cm (abzgl. Sockel und Arbeitsplatte), speziell konstruiert für die Kombination aus einer Spüle mit Abtropffläche im oberen Bereich und einem Abfalltrennsystem im Auszug darunter. Inklusive aufschlagender Schranktür, Beschlägen und horizontale Griffstange nach Wahl und Bemusterung durch AG.

Spülbecken aus Edelstahl, seidenglanz, in Arbeitsplatte eingebaut bzw. eingeformt, einschließlich Ab- und Überlaufgarnitur. Inklusive Spülmaschinenabwasseranschluss sowie Siebkörper, Ablaufgarnitur mit korbventil, liefern und einbauen. Anschluss Ablaufgarnitur an bauseitige Abflussleitung sowie Anschluss Armatur an bauseitige K+W Eckventile

Abfallsystem in separater Position.

-1x Küchen-Unterschrank B(Achse)TxH ca. 60x70x ca. 87cm, (inkl. Sockelhöhe), Korpus zur Aufnahme einer Geschirrspülmaschine, einschl. Blende analog zu den übrigen Oberflächen, sowie Fixierung und Führung der Spülmaschine.

- 1x Arbeitsplatte LxB ca. 175x70cm,
Trägerplatte bzw. Trägermaterial mit Edelstalbeplankung mit allseitiger Abkantung, inklusive des notwendigen Ausschnitts/Ausformung  für vorbeschriebenes Spülbecken mit Abtropffläche ca. T/L = 51x86cm

- 1x Rückwand hinter Arbeitsfläche als Spritzschutz
B(Achse)xH ca. 165x52cm, aus Edelstahl

1x Seitenblende schranktief, h wie Rückwand, Fuge Rückwand/Seiteblende und auf Arbeitsplatte versiegelt

Inklusive Ausschnitte für 2 Stk. Steckdosen nach Plan.

-1x Regalboden für Mikrowelle,
BxTxH ca. 50x40cm, Edelstahl

-1x Oberschrank, bxtxh ca. 120x40x65cm,
inkl. 2x Schiebetür, 2x Fachböden Edelstahl in Schränken innen mit Reihenlochung mit Metallbodenträgern für die Höhenverstellbarkeit nach ZTV Einbauküchen. Schranktüren mit Verschlussdämpfung und vertikale Griffleiste

Seitliche Passblenden Edelstahl b ca. 3-6cm 1x schrankhoch Kühlschrank/Wandanschluss, 1x Unterschrankhoch neben Spülmaschinenschran, 1x Oberschrankhoch neben Oberschrank.

Sockelausbildung:
Sockel, h= ca. 100 mm,. Konstruktive Ausbildung des Sockels nach Wahl des AN, einschl. Sockelblende analog zu den übrigen Oberflächen sowie Fixierung und Führung Einbaukühlschrank; farblich angepasstes Gitter zum Lufteintritt.
Menge: 1,000 Stk

**2.3.20 Einbaukühlschrank + Gefrierfach**
Einbaukühlschrank + Gefrierfach

Lieferung und Montage Einbaukühlschrank,
Einbau-Kühlschrank mit Gefrierfach geeignet für die Bekleidung mit einer Frontplatte als Schlepptüre, Einbau in Schrank 60cm, vollintegrierbar

Nischengröße (minimal): b/t/h = ca. 57 x 60 x 180 bis 200 cm
Kühlgerät Kategorie: ****
Energieeffizienzklasse: E
Nutzinhalt Kühlen: mind. 183 l
Nutzinhalt Gefrieren: mind 84 l
Geräuschwert 35db

Fronten für vollintegrierte Geräte sind in entsprechender Einbauküchen Position beschrieben

Fabrikat / Typ '....................................................'

Bieterangabe
Menge: 1,000 Stk

**2.3.30 Einbau-Geschirrspüler**
Einbau-Geschirrspüler mit Besteckkorb
Einbau-Geschirrspüler,
geeignet für die Bekleidung mit einer Frontplatte, Einbau in Unterschrank 60 cm, liefern und betriebsfertig montieren.

Nischengröße: B/T/H = ca. 60 x 60 x 85
Energieeffizienzklasse: A++ (nach alter EU-Energielabel)
Maximale Wasserzulauftemperatur: bis 60°
Schallemission: max. 45 dB
Trockungseffizienzklasse : A
Elektrische Steuerung mit 6 Programmen
Spülraum aus Edelstahl
Kalt- und Warmwasseranschluss mit Frischwasser
Korbausstattung für Geschirr von 10-20 Personen

Sonstiges:
1 x Oberkorb in der Höhe verstellbar
1 x Unterkorb mit Einsatz für Besteck
Aqua Stop
Höhenverstellbarer Oberkorb
integrierbar mit einstellbaren Sockelrücksprung als Frontladegerät

Inklusive Anschluss an bauseitiges Frisch- und Abwasser

Fronten für vollintegrierte Geräte sind in entsprechender Einbauküchen Position beschrieben

Fabrikat /Typ '....................................................'

Bieterangabe
Menge: 1,000 Stk

**2.3.40 Spülenarmatur**
Armatur

Einloch-Standardarmatur, zur Montage auf Arbeitsplatte inkl. betriebsfertig anschließen an bauseitige Eckventile,

- Hebelmischer
- mit Schwenkausflauf 360°, per Begrenzer auf Nutzungsbereich einstellbar, nachziehbarer Stopfbüchse, Strahlregler-Mundstück
- Hochleistungs-Steuerpatrone mit Keramikscheibentechnik, Auslaufmenge und Temperatur stufenlos einstellbar, Temperaturbegrenzung
- Auslauflänge 300 mm, Auslaufhöhe 555 mm, Säule 300 mm
- Oberfläche glanzchrom
- Tischbohrung d= 42 mm
- Befestigung mit Gewindestutzen 1 1/4"
- Kupferrohranschlüsse d=15 mm

Fabrikat / Typ '....................................................'

Bieterangabe
Menge: 1,000 Stk

**2.3.50 Mikrowelle Standgerät mit Gehäuse**
Mikrowelle Standgerät mit Gehäuse

Einbaumikrowelle Standgerät mit Gehäuse und Garraum aus Edelstahl, liefern und in dafür vorgesehen Korpus einbauen und fixieren. Einschl. betriebsfertig anschließen.

Ausführung gemäß beiliegenden Plan,
I2814 WA Achse 6 (Wandabwicklung Teeküche),

Nischengröße (minimal): b/t/h = ca. 60 x 60 x 40
Nutzinhalt Garraum bzw. Fassungsvermögen: 25 l
Mikrowellenleistung 1000 W / 1 Magnetron
Mit digitale Zeitschaltuhr, mindestens 3 Leistungsstufen

Fabrikat / Typ '....................................................'

Bieterangabe
Menge: 1,000 Stk

**2.3.60 Mülleimer als ausziehbarer Abfallsystem**
Mülleimer als ausziehbarer Abfallsystem

Liefern und betriebsfertig in den Spülbeckenunterschrank Einbauen eines ausziehbaren Abfalltrennsystems mit Frontanbindung.

Frontauszugssystem: Vorhandene Schrankfront wird direkt am Abfallsystem verschraubt und als gesamte Einheit herausgezogen.

Geignet für Schrankbreiten ab 60 cm.

Gesamtvolumen ca. 40 Liter, aufgeteilt in ein 3-fach-Trennsystem (z. B. 1x20 Liter, 2x10 Liter) zur fachgerechten Mülltrennung (Restmüll, Wertstoffe, Bio)

Schlagfester, recyclingfäiger Kunstoff, reinigungsfreundlich und geruchsdicht schließend, mit stabilen Tragegriffen.

Hochwertige, kugelgeführte Teleskopschienen mit Vollauszug aus verzinktem Stahlblech mit Überauszug und gedämpftem Selbsteinzug für langlebige, geräucharme Nutzung.

Gehäuse/Rahmen aus stabilen Stahlblechkonstruktion, pulverbeschichtet, korrosionsbeständig gegen Reinigungsmittel und Feuchtigkeit.

Inklusive eines feststehenden Systemdeckels aus Kunststoff im Schrankinneren, nutzbar als zusätzliche Ablagefläche.

Fabrikat / Typ '....................................................'

Bieterangabe
Menge: 1,000 Stk

**2.3.70 LED Lichtleiste unter Oberschränke**
LED Lichtleiste

> 10 W pro Lichtquelle
Aufputz, an Oberschrank Unterseite befestigt über gesamte Länge der Arbeitsfläche

mit allen notwendigen Kabeln, Vorschaltgeräten und Bedienschaltern zum Anschluss an bauseitige Steckdose hinter Oberschränken, inklusiver aller notwendiger Bohrungen und Ausnehmungen in und an den Oberschränken

Farbe in Anlehnung an RAL 7006 und nach Wahl AG

Fabrikat / Typ '....................................................'
Bieterangabe
Menge: 1,650 lfm

#### Abschnitt 2.4 Einschiebetürsystem

*Hinweis: ZTV Einschiebetürsystem/Pocketsystem*
ZTV Einschiebetürsystem/Pocketsystem

insofern in den LV Titeln und Positionen nicht
abweichend beschrieben:

Qualität und Sicherheit:
Die angebotenen Poketsysteme müssen derart
konstruiert, gefertigt und sachgerecht montiert werden,
dass sie u.a. den Vorschriften, Richtlinien der
Verwaltungs- u.  Berufsgenossenschaften entsprechen.
Nachweise über die verwendeten Werkstoffe und
Standsicherheit sind auf Verlangen vorzulegen.

Die Poketsysteme stehen auf schwimmendem Estrich mit einer
Flächenbelastung von C3=5,0 KN/m2 mit Bodenbelag aus Fliesen, d= ca. 10 mm (R10). Dementsprechend sind die Aufstandsflächen der Poketsysteme so zu gestalten, daß ein Durchstanzen des Fussbodenaufbaus vermieden wird.

Material/Oberfläche Korpus und Fronten:
Holzwerkstoffplatte, feuchtraumgeeignet mit farbiger beidseitiger HPL-Beschichtung d min 0,8mm Oberfläche glatt/feinstrukturiert K,
Kantenanleimer d 2mm,
auf Trägermaterial:
Holzwerkstoff-Spanplatte E1 V100, ca. 19mm - 26 mm und nach statisch-konstruktiven Anforderungen

mind. 70% PEFC-zertifiziert,
mit besonders homogener Feindeckschicht.

Farbe Pocketsystem: nach Wahl AG in weiß und nach Bemusterung.

Anforderungen und Aufbau:

-  Einschiebetürsystem für Zwei Doppeltüren Kombiniert (rechts und links).

- Großzügige Einstellwege für ein perfektes Fugenbild.

- Pocketbauweise mit vollständig integrierte Beschläge

- Komplettes Beschlagset für 4 Fronten, bestehend aus Laufschienen, Führungsteilen und vormontierten Pocket-Bauteilen, die wie ein schmaler Hochschrank montiert werden.

- Inklusive aller notwendigen Abdeckprofile und Abdeckleisten für ein nahtloses Fugenbild.

- Schneller und durchschaubarer Aufbau dank Vormontage der Beschlagteile

- Komfortabler Bewegungsablauf: leichtgeängiges Öffnen und Schließen  (auch ohne Griff) durch sanftes Antippen und Hineingleiten der Front in die Nische (TIP-ON Bewegungstechnologie).

- Vollaufschlagende Fronten zum verdecken des kompletten Pocketsystemes

- Ausgestattet mit integriertem Dämpfungssystem (BLUMOTION) für ein leises Schließen der Fronten.

- Flexible Adaption durch unterschiedliche Nennlängen

- Mit und ohne Sockel/Unterbaukonstruktion realisierbar

- Gut zugängliche und intuitiv bedienbare Höhen-, Seiten-, Neigungs- und Tiefeneinstellung

- Integrierte Serviceschnittstelle ermöglicht eine einfache Demontage auch im eingebauten Zustand

- Einheitliches Farbdesign der Sichtbaren Beschlagteile in Onyxschwarz.

- Zusätzlicher Streifschutz für Frontdicken ab 23 mm.

- Einfache Demontage der Beschläge auch im Eingebauten Möbel dank integrierter Serviceschnittstelle.

- Ausstattung: Elektrische Geräteabschaltung über Magnetkontakt, falls Elektrogeräte in der Nische
  untergebracht werden

Technische Angaben:

- 4 Fronten mit Frontbreiten von ca. 570 bis 650 mm
- Fronthöhe 2440 mm
- Frontdicke ca. 18 bis 26 mm und nach stat. Erfordernis
- maximales Frontgewicht bis zu 35 kg pro Front
- Pocketbreite fix 150 mm
- Einbaumaße: Breite 2220 bis 2550 mm; Höhe ca. 2440 mm, Tiefe 920 bis 1190 mm

Befestigungsuntergrund:
 Wände Stahlbeton teilweise Sichtbeton, GK-Ständerwände
Decken Stahlbeton, Stahlbetonstützen

Nur zur orientierenden Information: Grundlage der Planung: Blum REVEGO duo + duo, zwei Doppeltüren kombiniert

Angebotenes Fabrikat / Typ '....................................................'

Bieterangabe

**2.4.10 Einschiebetürsystem Teeküchennische EG, B/HT= 2,55 / 2,435 / 0,92**
Einschiebetürsystem Teeküchennische EG, MZR

Liefern und fachgerechtes montieren eines Einschiebtürsystemes für vollständiges Versenken von Möbelfronten in dafür vorgesehenen Korpusnischen in einer Teeküchennische.

Mit zwei Doppeltüren Kombiniert. Inklusive Beschlagsset und aller notwendigen Abdeckprofile und Abdeckleisten für ein nahtloses Fugenbild.

Ausführung gemäß ZTV und beiliegenden Plänen,
insbesondere ZTV Einschiebetürsystem/Pocketsystem
I2814 WA Achse 6 (Wandabwicklung Teeküche),  107_HBS_A_05_3GR_100,
107_HBS_A_05_7DE_502,

Nischenmaß: B/HT = 2,55 / 2,435 / 0,92 m

Brandschutzanforderungen: Sämtliche Konstruktions-Beplankungs-Plattenmaterialien müssen nicht brennbar min. A2 ausgeführt werden. Ferner müssen die Beschichtungen min. die Anforderung D-s2,d0 (kein brennendes Abtropfen, kein brennendes Abfallen) erfüllen.

Größe Pocketsystem wie Nischenmaß.

Inklusive Liefern und Einbau von 3 Spots, die in den Zwischenboden des Pocketsystems eingelasssen sind.

Inklusive Erstellung eines Ausschnittes von 40/40 cm im Zwischenboden für den Einbau eine Revisionsklappe. Die Lieferung und Montage der Revisionsklappe sind in einer gesonderten Position beschrieben.

Eventuell erforderliche konstruktive Verstärkungen des Zwischenbodens aufgrund des zuvor genannten Ausschnittes für die Revisionsklappe gelten als Teilleistung und ist in dem Einheitspreis einzukalkulieren.

Hinweis: Das Einschiebetürsystem ist zusammen mit dem zuvor beschriebenen Position Einbauküche zu montieren bzw. die Einbauküche wird in das Pocketsystem nach Plan integriert.

Einbauort: Teeküche 00.017
Menge: 1,000 Stk

**2.4.20 Einschiebetürsystem Kopiernische EG, B/HT= 2,22 / 2,435 / 1,19**
Einschiebetürsystem Kopiernische EG, MZR

Liefern und fachgerechtes montieren eines Einschiebtürsystemes für vollständiges Versenken von Möbelfronten in dafür vorgesehenen Korpusnischen in einer Kopierernische.

Mit zwei Doppeltüren Kombiniert. Inklusive Beschlagsset und aller notwendigen Abdeckprofile und Abdeckleisten für ein nahtloses Fugenbild.

Ausführung gemäß ZTV und beiliegenden Plänen,
insbesondere ZTV Einschiebetürsystem/Pocketsystem
I2814 WA Achse 6 (Wandabwicklung Teeküche),  107_HBS_A_05_3GR_100,
107_HBS_A_05_7DE_502,

Nischenmaß: B/HT = 2,22 / 2,435 / 1,19 m

Brandschutzanforderungen: Sämtliche Konstruktions-Beplankungs-Plattenmaterialien müssen nicht brennbar min. A2 ausgeführt werden. Ferner müssen die Beschichtungen min. die Anforderung D-s2,d0 (kein brennendes Abtropfen, kein brennendes Abfallen) erfüllen.

Größe Pocketsystem wie Nischenmaß.

Inklusive Liefern und Einbau von 3 Spots, die in den Zwischenboden des Pocketsystems eingelasssen sind.

Inklusive Erstellung eines Ausschnittes von 40/40 cm im Zwischenboden für den Einbau eine Revisionsklappe. Die Lieferung und Montage der Revisionsklappe sind in einer gesonderten Position beschrieben.

Eventuell erforderliche konstruktive Verstärkungen des Zwischenbodens aufgrund des zuvor genannten Ausschnittes für die Revisionsklappe gelten als Teilleistung und ist in dem Einheitspreis einzukalkulieren.

Einbauort: Kopierer 00.018
Menge: 1,000 Stk

**2.4.30 Revisionsklappe 40/40 cm in Zwischenboden Pocketsystem**
Revisionsklappe Zwischenboden Pocketsystem

Größe Revisionsklappe 40/40 cm

Liefern und fachgerechter Einbau einer Flächenbündigen Revisonsklappe in zuvor genanntem Auschnitt in Zwischenboden der beiden Pocketsysteme. Die Revisionsklappe ist mit dem gleichen Farbton weiß wie die Einschiebetürsystem zu beschichten bzw. zu liefern.
Abschließbar mit Rundzylinderschloss mit drei Schlüsseln.
Menge: 2,000 Stk

**2.4.40 Zulage Ausschnitt in Pocketsystem D= ca. 100 mm für bauseige Lüftung TGA**
Zulage Ausschnitt D= ca. 100 mm

Ausschnitt in Zwischenbodenden (Deckel) zuvor beschriebenen Pocketsystem  für eine bauseitige von TGA einzubauende Tellerventil für Lüftung der beiden Nischen. Inklusive eine UK für die stabilisierung des Zwischenbodens.

D=ca. 100 mm
Menge: 2,000 Stck

#### Abschnitt 2.5 Fensterbänke, Leisten etc

**2.5.10 Fensterbank Stb Brüstung, t=33cm EG MZR**
Fensterbank Stb Brüstung, t=33cm EG, MZR

Innenfensterbank fachgerecht liefern und montieren.

Ausführungen gemäß ZTV und beiliegenden Plänen insbesondere
107_HBS_A_05_3GR_100,
107_HBS_A_06_7DE_101,
107_HBS_A_06_7DE_102
Fensterbank:
Ausladungstiefe =  ca. 33 cm,
Stärke ca. d=2 cm,
Längen von ca. 1,01 m bis 5,955 m
Material: Spanplatte 19mm
Oberflächen: Fensterbank HPL-beschichtet
Farbe: nach Wahl AG in Eichenholz-Optik bzw. nach Bemusterung
Sichtkanten: Kantenanleimer mit 2 mm Kantenradius in nach Wahl AG in Eichenholz-Optik und nach Bemusterung

Hinweis: Einbau über einem horizontal verlaufenden Kabelkanal.
Überstand über Kabelkanal (Elektro) an Brüstung. Überstand von VK-TB-Vorsatzschale bis VK-Kabelkanal ca. 8 cm.

Anschluss an Alufenster und Holzfenster und seitlicher Abschluss an Fensterleibung (Sichtbeton) mit dauerelastischem Dichtstoff nach Wahl des AG zu versiegeln.

Die Fensterbanktiefe und Länge ist vor Ort am Bestand aufzumessen und entsprechend anzupassen.
Befestigungsuntergrund Stahlbetonwand, Auflagertiefe im Bereich Stahlbetonwand ca. 24 cm

Inklusive einer unsichbaren Befestigung des Fensterbankes sowie einer druckfesten, hohlraumfreien Unterfütterung des Fensterbankes nach Wahl AN.

Einbauort: Erdgeschoss;
- Teamstation Lehrer 00.019
- Freiarbeit 00.020
- Klasse Seiteneinsteiger 00.021
Menge: 17,085 m

**2.5.20 Fensterbank Stb Brüstung, t=26,5cm EG Büro Förderlehrer**
Fensterbank Stb Brüstung, t=26,5cm Schule

Innenfensterbank fachgerecht liefern und montieren.

Ausführungen gemäß ZTV und beiliegenden Plänen insbesondere
107_HBS_A_05_3GR_100,
107_HBS_A_06_7DE_101
107_HBS_A_06_7DE_101,
107_HBS_A_06_7DE_102

Fensterbank:
Ausladungstiefe =  ca. 26,5 cm,
Stärke d=2cm,
Längen 1,01 m
Material: Spanplatte 19mm
Oberflächen: Fensterbank HPL-beschichtet
Farbe: nach Wahl AG in Eichenholz-Optik bzw. nach Bemusterung
Sichtkanten: Kantenanleimer mit 2 mm Kantenradius in nach Wahl AG in Eichenholz-Optik und nach Bemusterung

ca. 1 cm Überstand von VK-Wand.

Anschluss an Alufenster und Holzfenster und seitlicher Abschluss an Fensterleibung (Sichtbeton) mit dauerelastischem Dichtstoff nach Wahl des AG zu versiegeln.

Die Fensterbanktiefe und Länge ist vor Ort am Bestand aufzumessen und entsprechend anzupassen.
Befestigungsuntergrund Stahlbetonwand, Auflagertiefe im Bereich Stahlbetonwand ca. 24 cm.

Inklusive einer unsichbaren Befestigung des Fensterbankes sowie einer druckfesten, hohlraumfreien Unterfütterung des Fensterbankes nach Wahl AN.

Einbauort:
- Büro Förderlehrer 00.015
Menge: 2,020 m

**2.5.30 Fensterbank Stb Brüstung, t=27,5cm EG Sanitär**
Fensterbank Stb Brüstung, t=27,5cm Schule

Innenfensterbank fachgerecht liefern und montieren.

Ausführungen gemäß ZTV und beiliegenden Plänen insbesondere 107_HBS_A_05_3GR_100,
Fensterbank:
Ausladungstiefe =  ca. 27,5 cm,
Stärke d=2cm,
Längen 1,01 m
Material: Spanplatte 19mm
Oberflächen: Fensterbank HPL-beschichtet
Farbe: nach Wahl AG in Eichenholz-Optik bzw. nach Bemusterung
Sichtkanten: Kantenanleimer mit 2 mm Kantenradius in nach Wahl AG in Eichenholz-Optik und nach Bemusterung

Gerade Kante, ca. 1 cm Überstand von VK-Wand.

Anschluss an Holzfenster und seitlicher Abschluss an Fensterleibung (Sichtbeton) mit dauerelastischem Dichtstoff nach Wahl des AG zu versiegeln.

Die Fensterbanktiefe und Länge ist vor Ort am Bestand aufzumessen und entsprechend anzupassen.
Befestigungsuntergrund Stahlbetonwand, Auflagertiefe im Bereich Stahlbetonwand ca. 24 cm.

Inklusive einer unsichbaren Befestigung des Fensterbankes sowie einer druckfesten, hohlraumfreien Unterfütterung des Fensterbankes nach Wahl AN.

Einbauort:
- WC J 00.008
- WC H 00.011
- WC D 00.013
- WC M 00.014
Menge: 5,050 m

**2.5.40 Fensterbank TB Brüstung, t=20cm 1.OG/2. OG Klassenräume**
Fensterbank Stb Brüstung, t=20cm Schule

Innenfensterbank fachgerecht liefern und montieren.

Ausführungen gemäß ZTV und beiliegenden Plänen insbesondere
107_HBS_A_05_3GR_110,
107_HBS_A_05_3GR_120,
107_HBS_A_06_7DE_100
Fensterbank:
Ausladungstiefe =  ca. 20 cm,
Stärke ca. d=2 cm,
Länge 2,72 m
Material: Spanplatte 19mm
Oberflächen: Fensterbank HPL-beschichtet
Farbe: nach Wahl AG in Eichenholz-Optik und nach Bemusterung
Sichtkanten: Kantenanleimer mit 2 mm Kantenradius in nach Wahl AG in Eichenholz-Optik und nach Bemusterung

Hinweis: Einbau über einem horizontal verlaufenden Kabelkanal (Elektro).
Überstand über Kabelkanal (Elektro) an Brüstung. Überstand von VK-TB-Vorsatzschale bis VK-Kabelkanal ca. 8 cm.

Anschluss an Alufenster und Holzfenster und seitlicher Abschluss an Fensterleibung (Sichtbeton) mit dauerelastischem Dichtstoff nach Wahl des AG zu versiegeln.

Die Fensterbanktiefe und Länge ist vor Ort am Bestand aufzumessen und entsprechend anzupassen.
Befestigungsuntergrund TB-Vorsatzschale, Auflagertiefe im Bereich Vorsatzschale ca. 8 cm

Inklusive einer unsichbaren Befestigung des Fensterbankes sowie einer druckfesten, hohlraumfreien Unterfütterung des Fensterbankes nach Wahl AN.

Einbauort: 1. und 2. Obergeschoss;
- Klassenräume und Rückzgsraum
Menge: 146,880 m

**2.5.50 Fensterbank Stb Brüstung, RWA, t=18cm 3. OG**
Fensterbank Stb Brüstung, t=18cm Schule

Ausführungen gemäß ZTV und beiliegenden Plänen insbesondere 107_HBS_A_05_3GR_130, 107_HBS_A_06_7DE_104
Lieferung und fachgerechter Einbau eines Innenfensterbankes aus Naturstein gemäß DIN 18332 (Naturwerksteinarbeiten) auf vorbereitetem Untergrund mittels geeignetem, verfärbungsfreiem Natursteinkleber oder Dünnbettmörtel. im Treppenhaus. Aufgrund der Nutzung in einer Schule müssen die Materialien extrem abriebfest, kratzunempfindlich und pflegeleicht sein. Alle sichtbaren Kanten müssen zur Unfallvermeidung gerundet sein.

Material: Naturstein nach Wahl des AG

Plattendicke: ca. 30 mm

Ausladung: 18 cm und nach örtlichem Aufmaß

Länge: 1,01 m und nach örtlichem Aufmaß

Oberfläche: Geflammt und gebürstet, satiniert oder fein geschliffen (Rutschhemmung/Haptik)

Kantenbearbeitung: Vorderkante und die beiden seitlichen Köpfe (jeweils ca. 50 mm in den Raum stehend) gefast (ca. 2x2 mm), geschliffen und poliert analog zur Oberfläche.

Kantenbearbeitung: Vorderkante und seitliche Köpfe geschliffen und poliertSichtbare Oberkanten mit gerundeter Phase (Radius mind. 5 mm) zur Verletzungsprägung

Einbau/Montage:
Sattes Ansetzen im Mörtelbett oder mit geeignetem Natursteinkleber
Ausrichtung mit leichtem Gefälle zum Raum (ca. 1-2 %)
Hinterer Anschluss an das Fensterprofil mittels elastischer Fugendichtung
Seitlicher  Anschluss an an die Sichtbeton-Laibung fachgerecht ausführen.

Inklusive einer Hydrophobierung (Imprägnierung) als Fleckschutz gegen Schmutz und Flüssigkeiten

Montage: Vollflächig verklebt, inkl. bauseitigem Ausgleich von leichten Unebenheiten. Anschluss an das Fensterprofil erfolgt mit einem vorkomprimierten Fugendichtband oder einer dauerelastischen, natursteinverträglichen Dichtstofffuge.

Einbauort: TRH 2 im 3. OG an RWA-Fanster
Menge: 1,250 m

**2.5.60 Fensterbank Stb Brüstung, t=27,5cm 1. OG / 2. OG TRH 1**
Fensterbank Stb Brüstung, t=27,5cm Schule

Ausführungen gemäß ZTV und beiliegenden Plänen insbesondere
107_HBS_A_05_3GR_110,
107_HBS_A_05_3GR_120,
107_HBS_A_06_7DE_103
Fensterbank:
Ausladungstiefe =  ca. 27,5 cm,
Stärke ca. d=2 cm,
Länge 2,72 m
Material: Spanplatte 19mm
Oberflächen: Fensterbank HPL-beschichtet
Farbe: nach Wahl AG in Eichenholz-Optik und nach Bemusterung
Sichtkanten: Kantenanleimer mit 2 mm Kantenradius in nach Wahl AG in Eichenholz-Optik und nach Bemusterung

Hinweis: Einbau über einem horizontal verlaufenden Kabelkanal (Elektro).
Überstand über Kabelkanal (Elektro) an Brüstung. Überstand von VK-TB-Vorsatzschale bis VK-Kabelkanal ca. 8 cm.

Anschluss an Alufenster und Holzfenster und seitlicher Abschluss an Fensterleibung (Sichtbeton) mit dauerelastischem Dichtstoff nach Wahl des AG zu versiegeln.

Die Fensterbanktiefe und Länge ist vor Ort am Bestand aufzumessen und entsprechend anzupassen.
Befestigungsuntergrund TB-Vorsatzschale, Auflagertiefe im Bereich Vorsatzschale ca. 8 cm

Inklusive einer unsichbaren Befestigung des Fensterbankes sowie einer druckfesten, hohlraumfreien Unterfütterung des Fensterbankes nach Wahl AN.

Einbauort: 1. udn 2. Obergeschoss;
- Klassenräume und Rückzgsraum
Menge: 10,880 m

**2.5.70 Deckleisten raumseitig bis 15/50 mm, TRH 1**
Liefern und montieren von Deckleisten raumseitig
zum verdecken der Betonfasen zwischen Wand und Fenster im Treppenhaus 1.

Material: Holz

Oberfläche: deckende Beschichtung als Polyurethan-Acrylatlack auf
Wasserbasis, diffusionsoffen, weiß passend zu Bestandsfenster.

Querschnitt bis 15/50 mm.

Befestigung gestiftet/geklebt, Stiftköpfe nachlackieren,
incl. aller Zu- und Abschnittarbeiten.

verbliebene Hohlräume zwischen Rahmen, Anschlag und Deckleiste sind mit Stopfwolle/-hanf auszufüllen bzw. auszudämmen.

Einsatzort: Fenster TRH 1 im 1. OG und 2. OG
Menge: 28,000 m

**2.5.80 Deckleisten raumseitig bis 15/50 mm, MZR**
Liefern und montieren von Deckleisten raumseitig
zum verdecken der Betonfasen zwischen Wand und Fenster im Mehrzweckraum im Erdgeschoss.

Material: Holz

Oberfläche: deckende Beschichtung als Polyurethan-Acrylatlack auf
Wasserbasis, diffusionsoffen, weiß passend zu Bestandsfenster.

Querschnitt bis 15/50 mm.

Befestigung gestiftet/geklebt, Stiftköpfe nachlackieren,
incl. aller Zu- und Abschnittarbeiten.

verbliebene Hohlräume zwischen Rahmen, Anschlag und Deckleiste sind mit Stopfwolle/-hanf auszufüllen bzw. auszudämmen.

Einsatzort: Fenster Mehrzweckraum Erdgeschoss
Menge: 45,000 m

#### Abschnitt 2.6 Trittschutzeleme entlang notwendige Flure

**2.6.10 Trittschutzelemente nicht brennbar, an Wände entlang notwendiger Flure 1.OG/2.OG**
Liefern und fachgerechtes montieren von nicht brennbaren Trittschutzelementen als Wandschutz im Vebundsystem mittels direktverklebung.

Ausführung gemäß beiliegenden Plänen,
107_HBS_A_05_3GR_110,
107_HBS_A_05_3GR_120,
107_HBS_A_06_7DE_512,

Hochbelastbare, robuste, nicht brennbare Wandschutzplatten mit extrem wiederstandsfähiger Oberfläche zur volllflächigen Verklebung an Wandflächen entlang notwendiger Flure im 1. OG und 2. OG. Erfüllt die bauaufsichtlichen Anforderungen an nicht brennbare Baustoffe.

Verbundpaneel bestehnd aus einer mineralischen Trägerplatte, oberseitig mit einer hochgradig stoß- und kratz- und abriebfesten, strukturierten Finish HPS-Versiegelung besischtet.

Klassifizierung A2-s1, d0 (nicht brennbar nach DIN EN 13501-1, im Verbund geprüft bzw. nachgewiesen.

Oberfläche fein strukturierte, porenfreie Oberfläche, beständig gegen gängige Reinigungs- und Desinfektionsmittel.

Oberflächendekor: Farbton Eichenholz-Optik nach Wahl des Auftraggebers  aus der Standard-Farbkollektion des Herstellers und nach Bemusterung.

Inklusive oberseitige Kantenschrägung der Wandschutzplatte

Paneelstärke: ca. 12,5 mm (inkl. Trägerplatte)

Max. Breite: 1,250 m

Höhe von OKFFB OK Platte ca. 75 cm

Kanten Werkseitig 2 mm gerundet, oben abgeschrägt

Plattenstöße: Fuge 2 mm

Außen-Innenecken, senkrechte Abschlüsse: stumpf gefügt (Nebenleistung)

Systemzbehör: Lieferung inklusive systemzugehörigem Montagekleber und dauerelastischer Fugenversiegelung nach Herstellervorgabe.

Montage: Die Montage erfolgt vollflächig gemäß den Richtlinien des Herstellers auf tragfähigem Untergrund bzw. auf verputztem Mauerwerk mittels vorgenanntem systemgeprüften Kleber gemäß Herstellervorgaben inkl. ggf. erf. Grundierung.

Fabrikat / Typ: '....................................................'

Bieterangabe
Menge: 52,000 lfm

**2.6.20 Trittschutzelemente wie zuvor beschrieben jedoch Brandschutzanforderung B1**
Trittschutzelemente wie zuvor in vollem Umfang beschrieben jedoch Brandschutzanforderung B1
Menge: 50,000 lfm

#### Abschnitt 2.7 Alumium-Stufenstehleiter

**2.7.10 Aluminium-Stufenleiter mit Plattform und Ablageschale**
Aluminium-Stufenleiter mit Plattform und Ablageschale

Freistehende, einseitig begehbare Alu-Stufenstehleiter für den professionellen Einsatz, gefertigt aus verwindungssteifen Aluminium-Strangpressprofilen für höchste Robustheit und Durchbiegestabilität.

Die Leiter werden in den zuvor beschriebenen Einbauschränken in den Differenzierungsbereichen im 1. OG und 2. OG gelagert und eingesetzt.

Stufen: 85 mm tiefe Stufen mit geriffelter Oberfläche.
Rutschfestigkeitsklasse R12 (gemäß DIN 51130) für maximale Trittsicherheit. Holm-Sprossenverbindung mit Spezialnieten und zusätzliche Aussteifungsstreben.

Plattform & Bügel: Selbst einrastende Plattform mit Riffelung für sicheren Stand. Hoher Sicherheitsbügel für bequemes Arbeiten sowie integrierte, praktische Werkzeugablage.

Spreizsicherung: Hochfeste Gurtbänder als Spreizsicherung.

Standfestigkeit: Konisch nach unten verbreiternde Leiterholme mit rutschfesten Leiternfüßen.

Normen: Leiter muss den geltenden Sicherheitsvorschriften und Normen (DIN EN 131) entsprechen bzw. zertifiziert sein.

Beim Benutzen der Leiter sind primär die gesetzlichen Vorgaben der Betriebssicherheitsverordnung (BetrSichV), die TRBS 2121 Teil 2 sowie die DGUV Information 208-016 einzuhalten bzw. zu berücksichtigen.

Technische Daten:

 Anzahl Stufen: 3 (inkl. Plattform 0,295 x 0,29 m9
Stufentiefe: 85 mm

Holmdimension: ca.85,8 mm x 20,5 mm

Länge: 1,50m

Plattformhöhe: 0,75 m

Breite unten / oben: 0,48 m / 0,33 m

Traglast: max. 150 kg
Menge: 2,000 Stk

#### Abschnitt 2.8 Akustikwandpaneelsystem

*Hinweis: ZTV Akustikwandpaneel Klassenräume*
ZTV Akustikwandpaneel Klassenräume
Die Angaben in der Raumakustschen Planung sind zu beachten.

Montage und Untergrund

Das Wandpaneel ist in einer Aufnahmekonstruktion gem. Montageanleitung  für die vertikale, bzw. für die horizontale Anordnung des Herstellers zu liefern und zu montieren.

Die Profile sind direkt auf die Wand bestehend zum Teil aus verputztem Mauerwerk als Trockenbauwände/TB-Vorsatzschalen zu montieren.

Bei senkrechter Anordnung der Wandpaneele ist in das untere Profil ein Distanzprofil einzulegen. Die Rahmenprofile sind direkt auf die Wand zu schrauben, max. Befestigungsabstand 400 mm.

Die Ecken der Konstruktion sind mit den zum
System passenden Außenecken des Herstellers auszubilden.
Die abnahmefertige Montage ist nach DIN EN 13964,  Architektenplänen, Angaben der Bauleitung sowie den Herstellerrichtlinien auszuführen.

Die Pläne des Architekten sind zu beachten und
die Anzahl der erforderlichen Außenecken und Verbindungs- und Endstücke sind durch den AN zu bestimmen.

Weitere technische Daten

Umwelteinfluss:
vollständig recycelbar; aus recyceltem Altglas (Anteil > 70%) mit umweltfreundlichem Bindemittel; zertifiziert gemäß EPD Typ III
Ökologischer Fußabdruck:
6,18 kg CO2 equiv/m²
Absorptionsklasse:
A (gem. DIN EN ISO 11654), α?w = 1,00
Praktischer Absorptionsgrad α?p:
125Hz = 0,15; 250Hz = 0,75; 500Hz = 1,00; 1000Hz =1,00; 2000Hz = 1,00; 4000Hz = 1,00 gemäß DIN EN ISO 11654 bei einer totalen Konstruktionshöhe von 45 mm
Artikulationsklasse AC:
240 (gem. ASTM E 1111 und E 1110)

**2.8.10 Akustikwandpaneelsysteme Klassenräume 1. OG/2. OG**
Akustikwandpaneelsysteme Klassenräume 1. OG/2. OG

Liefern und fachgerechtes montieren von Akustikwandpaneelsystem mit einem Schallabsorptionsgrad α?w = 1,00 gemäß DIN EN ISO 11654 bei einer totalen Konstruktionshöhe von 45 mm. Inklusive der unten aufgeführten Unterkonstruktion.

Ausführung gemäß ZTV und beiliegenden Plänen,
insbesondere ZTV Akustikwandpaneel Klassenräume
und Pläne
107_HBS_A_05_3GR_110,
107_HBS_A_05_3GR_120

Hinweis:
In jedem Klassenraum sind zwei Akustikpaneelsysteme der unten beschriebenen Paneelgrößen zu montieren.

Akustikplatte aus Glaswolle

Format (mm): 2700 mm x 600 mm x 40 mm

Kantenausführung: C ähnl. DIN EN 13964

Demontierbarkeit: leicht montierbar, sowie
de- und remontierbar

Gesamtgewicht: ca. 3,5 kg/m²

Oberfläche: Texona, sichtseitig und an Längsseiten widerstandfähiges Textilgewebe

Rückseite: Glasvlies

Farbe:
Oat Beige (ähnlich NCS S 2005-Y30R)
Lichtreflexionsgrad: Nach Farbkarte des Herstellers

Baustoffklasse: nicht brennbar, A2-s1,d0 (gem. DIN EN 13501-1)
Reinigung: täglich Staubwischen und Staubsaugen möglich
Hinweis:
Grundlage der Planung: Ecophon Akusto Wall C

Angebotenes Fabrikat / Typ '....................................................'

Bieterangabe

System-Unterkonstruktion
Inklusive Aufnahmekonstruktion aus farbbeschichtetem Aluminium- Rahmenprofil, Ansichtskante = 10mm,
L=2658 mm, mit passenden Außenecken

Farbe:
Weiß (white 02) texturiert (ähnl. NCS S 0500-N)
Hinweis:
Grundlage der Planung UK: Ecophon Connect Thinline-Profil

Angebotenes Fabrikat / Typ: '....................................................'

Bieterangabe
Menge: 40,000 St

### Bereich 3 Stundenlohnarbeiten

#### Abschnitt 3.1 Stundenlohnarbeiten

*Hinweis: Hinweis zu Stundenlohnarbeiten*
Hinweis zu nachfolgend beschriebenen
Stundenlohnarbeiten :

Stundenlohnarbeiten dürfen nur nach Voranmeldung und fauf besondere Anweisung
der Bauleitung durchgeführt werden.

Nachweise hierfür sind täglich zur Anerkennung
vorzulegen.

Mit der Unterzeichnung dieses Angebotes erklärt der
Bieter rechtsverbindlich, daß die nachfolgend
aufgeführten Verrechnungssätze unter Beachtung der
preisrechtlichen Vorschriften ermittelt sind und
unabhängig von der Anzahl der abgerechneten Stunden
Gültigkeit haben.

**3.1.10 Facharbeiterstunden**
Stunden eines Facharbeiters
Menge: 10,000 h

**3.1.20 Stunden eines Hilfsarbeiters**
Menge: 10,000 h

**3.1.30 Stunden eines Auszubildenden**
Menge: 10,000 h
